# Limatesa de teja cerámica

- Propiedad del archivo: CYPE Ingenieros S.A.
- Formato: FIEBDC-3/2016
- Programa: Generador de precios de la construcción. CYPE Ingenieros, S.A.
- Fecha: 12/08/2022
- Ámbito geográfico: Uruguay
- Divisa: UYU
- Costes indirectos: 3 %
- Gastos generales: 13 %
- Beneficio industrial: 6 %
- IVA: 21 %

## Q Techos

### QR Remates

#### QRL Limahoyas, limatesas y cumbreras

**QRL030** m Limatesa de teja cerámica.
Formación de limatesa con caballetes cerámicos, color rojo, para tejas curvas, impermeabilizada con banda autoadhesiva de aluminio, con la superficie en relieve y revestida por una de sus caras con una capa adhesiva de butilo de 0,15 mm de espesor, de 30 cm de ancho, y fijados con tornillos rosca-madera sobre rastrel de cumbrera de madera. Incluso solapes.
Incluye: Colocación del rastrel de cumbrera. Colocación de la banda autoadhesiva. Colocación y atornillado de las tejas.
Criterio de cómputo de proyecto: Longitud medida en verdadera magnitud, según documentación gráfica de Proyecto.
Criterio de cómputo de obra: Se medirá, en verdadera magnitud, la longitud realmente ejecutada según especificaciones de Proyecto.

| Código | Ud | Descripción | Rendimiento | Precio | Importe |
|---|---|---|---|---|---|
| mt13tac011a | Ud | Caballete cerámico, color rojo, para tejas curvas. (material) | 3 | 26.66 | 79.980 |
| mt13blw103 | Ud | Tornillo rosca-madera para sujeción de tejas a rastrel. (material) | 6.08 | 1.96 | 11.917 |
| mt13blw025b | m | Rastrel de cumbrera de 27x40 mm de sección, de madera aserrada de pino, tratada en autoclave, con clase de uso 2, acabado cepillado, con humedad inferior al 20%. Incluso elementos de fijación sobre entramado estructural. (material) | 1.1 | 18.21 | 20.031 |
| mt13aev010ga | m | Banda autoadhesiva de aluminio, con la superficie en relieve y revestida por una de sus caras con una capa adhesiva de butilo de 0,15 mm de espesor, de 30 cm de ancho; para la impermeabilización de limatesas. (material) | 1.1 | 266.61 | 293.271 |
| mq06hor010 | h | Hormigonera. (maquinaria) | 0.006 | 55.64 | 0.334 |
| mo020 | h | Oficial mampostero de albañil de construcción. (mano de obra) | 0.495 | 310.36 | 153.628 |
| mo112 | h | Peón especializado de albañil de construcción. (mano de obra) | 0.495 | 210.67 | 104.282 |
| % | % | Herramientas | 2 % | 663.443 | 13.269 |
|  |  | Costes directos |  |  | 676.712 |

Residuos:
- colocación: mt13tac011a Caballete cerámico, color rojo, para tejas curvas; factor de residuo 0.105
- colocación: mt13blw025b; factor de residuo 0.056
- colocación: mt13aev010ga; factor de residuo 0.048

## Recursos

**mt13tac011a** Ud Caballete cerámico, color rojo, para tejas curvas
Datos técnicos: Coste energético 11.360 MJ; Emisión de CO2 0.584 kg; Código LER 17 01 03; Masa del elemento 2.9 kg; Volumen 0.00232 m3
Residuos:
- embalaje: re170201 Madera. (componente de residuo); rendimiento 0.003 kg; Código LER 17 02 01; Masa del elemento 1 kg; Volumen 0.000909 m3
- embalaje: re170203 Plástico. (componente de residuo); rendimiento 0.002 kg; Código LER 17 02 03; Masa del elemento 1 kg; Volumen 0.001667 m3

**mt13blw025b** m Rastrel de cumbrera de 27x40 mm de sección
Datos técnicos: Coste energético 55.888 MJ; Emisión de CO2 -0.753 kg; Código LER 17 02 01; Masa del elemento 0.41 kg; Volumen 0.000373 m3
Residuos:
- embalaje: re170203 Plástico; rendimiento 0.002 kg

**mt13aev010ga** m Banda autoadhesiva de aluminio
Datos técnicos: Coste energético 363.202 MJ; Emisión de CO2 26.722 kg; Código LER 17 04 02; Masa del elemento 3.24 kg; Volumen 0.00216 m3
Residuos:
- embalaje: re170203 Plástico; rendimiento 0.005 kg
