# Tablero cerámico en techo inclinado

- Propiedad del archivo: CYPE INGENIEROS, S.A.
- Formato: FIEBDC-3/2002
- Ámbito geográfico: Uruguay
- Divisa: UYU
- Costes indirectos: 3.00 %
- Gastos generales: 13.00 %
- Beneficio industrial: 6.00 %
- IVA: 21.00 %

**QTY050** m² Tablero cerámico en techo inclinado, formado por piezas cerámicas machihembradas, para revestir, de 50x20x3 cm, apoyadas en seco sobre una cinta de papel dispuesta sobre las fajas fajas maestras de los tabiques aligerados (no incluidos en este precio).
Formación de tablero cerámico en techo inclinado, mediante la disposición de piezas cerámicas machihembradas, para revestir, de 50x20x3 cm, apoyadas en seco sobre una cinta de papel dispuesta sobre las fajas fajas maestras de los tabiques aligerados (no incluidos en este precio). Incluso parte proporcional de replanteo y corte de las piezas, relleno de las juntas con mortero de cemento, confeccionado en obra, dosificación 1:8 entre las piezas de dos tramos contiguos y resolución de encuentros con paramentos verticales.
Incluye: Replanteo. Corte de las piezas. Colocación de las piezas cerámicas que forman el tablero.
Criterio de cómputo de proyecto: Superficie del faldón medida en verdadera magnitud, según documentación gráfica de Proyecto.
Criterio de cómputo de obra: Se medirá, en verdadera magnitud, la superficie realmente ejecutada según especificaciones de Proyecto.

| Código | Ud | Descripción | Rendimiento | Precio | Importe |
|---|---|---|---|---|---|
| mt04lvg020a | Ud | Tablero cerámico hueco machihembrado, para revestir, 50x20x3 cm. (material) | 10.000 | 34.72 | 347.20 |
| mt08aaa010a | m³ | Agua. (material) | 0.006 | 39.35 | 0.24 |
| mt01arg005a | t | Arena de cantera, para mortero preparado en obra. (material) | 0.002 | 517.78 | 1.04 |
| mt08cem000g | kg | Cemento gris en sacos. (material) | 0.240 | 7.54 | 1.81 |
| mq06hor010 | h | Hormigonera. (maquinaria) | 0.012 | 42.87 | 0.51 |
| mo020 | h | Oficial mampostero de albañil de construcción. (mano de obra) | 0.826 | 248.37 | 205.15 |
| mo077 | h | Medio oficial mampostero de albañil de construcción. (mano de obra) | 0.837 | 170.07 | 142.35 |
| % | % | Herramientas | 2 % | 698.30 | 13.97 |
|  |  | Costes directos |  |  | 712.27 |
