# Cobertura de chapa perfilada de acero

- Propiedad del archivo: CYPE Ingenieros S.A.
- Formato: FIEBDC-3/2016
- Programa: Generador de precios de la construcción. CYPE Ingenieros, S.A.
- Fecha: 15/11/2023
- Ámbito geográfico: Uruguay
- Divisa: UYU
- Costes indirectos: 3 %
- Gastos generales: 13 %
- Beneficio industrial: 6 %
- IVA: 21 %

## Q Techos

### QU Componentes de techos inclinados

#### QUM De chapas de acero y paneles sándwich

**QUM010** m² Cobertura de chapa perfilada de acero.
Cobertura de chapa perfilada trapezoidal de acero prelacado, espesor 0,6 mm, 32 mm de altura de perfil y 200 mm de intereje, colocada con un superposición de la chapa superior de 250 mm y un superposición lateral de un trapecio y fijada mecánicamente sobre entramado ligero metálico, en techo inclinado, con una pendiente mayor del 5%. Incluso accesorios de fijación de las chapas.
Criterio de valoración económica: El precio no incluye la superficie soporte ni los puntos singulares y las piezas especiales de la cobertura.
Incluye: Limpieza de la superficie soporte. Replanteo de las chapas por faldón. Corte, preparación y colocación de las chapas. Fijación mecánica de las chapas.
Criterio de cómputo de proyecto: Superficie medida en verdadera magnitud, según documentación gráfica de Proyecto.
Criterio de cómputo de obra: Se medirá, en verdadera magnitud, la superficie realmente ejecutada según especificaciones de Proyecto.

| Código | Ud | Descripción | Rendimiento | Precio | Importe |
|---|---|---|---|---|---|
| mt13cap010bn | m² | Chapa perfilada trapezoidal de acero prelacado, espesor 0,6 mm, 32 mm de altura de perfil y 200 mm de intereje. (material) | 1.06 | 298.29 | 316.187 |
| mt13cap030b | Ud | Kit de accesorios de fijación, para chapas perfiladas, en techos inclinados. (material) | 1 | 677.93 | 677.930 |
| mo051 | h | Oficial montador de cerramientos industriales. (mano de obra) | 0.303 | 364.78 | 110.528 |
| mo098 | h | Medio oficial montador de cerramientos industriales. (mano de obra) | 0.152 | 246.54 | 37.474 |
| % | % | Herramientas | 2 % | 1142.119 | 22.842 |
|  |  | Costes directos |  |  | 1164.961 |

Residuos:
- colocación: mt13cap010bn Chapa perfilada trapezoidal de acero prelacado, espesor 0,6 mm, 32 mm de altura de perfil y 200 mm de intereje; factor de residuo 0.0185533

## Recursos

**mt13cap010bn** m² Chapa perfilada trapezoidal de acero prelacado, espesor 0,6 mm, 32 mm de altura de perfil y 200 mm de intereje
Datos técnicos: Coste energético 193.218 MJ; Emisión de CO2 17.622 kg; Código LER 17 04 05; Masa del elemento 6 kg; Volumen 0.002857 m3
Residuos:
- embalaje: re170203 Plástico. (componente de residuo); rendimiento 0.021 kg; Código LER 17 02 03; Masa del elemento 1 kg; Volumen 0.001667 m3
