# Cobertura de placas de policarbonato

- Propiedad del archivo: CYPE Ingenieros S.A.
- Formato: FIEBDC-3/2016
- Programa: Generador de precios de la construcción. CYPE Ingenieros, S.A.
- Fecha: 09/04/2024
- Ámbito geográfico: Uruguay
- Divisa: UYU
- Costes indirectos: 3 %
- Gastos generales: 13 %
- Beneficio industrial: 6 %
- IVA: 21 %

## Q Techos

### QU Componentes de techos inclinados y curvas

#### QUP De placas de policarbonato

**QUP010** m² Cobertura de placas de policarbonato.
Cobertura de placas translúcidas de policarbonato, de perfil mini onda, de 10 mm de espesor, con una transmisión de luminosidad del 90%, colocadas con un superposición de la placa superior de 140 mm y un superposición lateral de dos ondas y fijadas mecánicamente sobre entramado ligero metálico o de madera, en techo inclinado, con una pendiente mayor del 10%. Incluso accesorios de fijación de las placas.
Criterio de valoración económica: El precio no incluye la superficie soporte ni la resolución de puntos singulares.
Incluye: Replanteo de las placas por faldón. Colocación de las piezas para apoyo de las placas. Corte, preparación y colocación de las placas. Fijación mecánica de las placas.
Criterio de cómputo de proyecto: Superficie medida en verdadera magnitud, según documentación gráfica de Proyecto.
Criterio de cómputo de obra: Se medirá, en verdadera magnitud, la superficie realmente ejecutada según especificaciones de Proyecto.

| Código | Ud | Descripción | Rendimiento | Precio | Importe |
|---|---|---|---|---|---|
| mt13lpo100dv | m² | Placa translúcida de policarbonato, de perfil mini onda, de 10 mm de espesor, con una transmisión de luminosidad del 90%. (material) | 1.1 | 584.44 | 642.884 |
| mt13lpo140d | Ud | Kit de accesorios de fijación, para placas de policarbonato, en techos inclinados, formado por piezas de polipropileno para apoyo de placa de perfil mini onda, con el mismo perfil de la onda, piezas de acero inoxidable con arandela de EPDM para colocar sobre la parte superior de la placa y asegurar la estanqueidad de la fijación y tornillos autorroscantes. (material) | 0.2 | 1073.88 | 214.776 |
| mo051 | h | Oficial montador de cerramientos industriales. (mano de obra) | 0.109 | 373.16 | 40.674 |
| mo098 | h | Medio oficial montador de cerramientos industriales. (mano de obra) | 0.109 | 252.15 | 27.484 |
| % | % | Herramientas | 2 % | 925.818 | 18.516 |
|  |  | Costes directos |  |  | 944.334 |

## Recursos

**mt13lpo100dv** m² Placa translúcida de policarbonato
Datos técnicos: Coste energético 198.022 MJ; Emisión de CO2 13.599 kg
Residuos:
- embalaje: re150101 Envases de papel y cartón. (componente de residuo); rendimiento 0.06 kg; Código LER 15 01 01; Masa del elemento 1 kg; Volumen 0.001333 m3
