# Piezas especiales para techo inclinado de tejas asfálticas

- Propiedad del archivo: CYPE Ingenieros S.A.
- Formato: FIEBDC-3/2016
- Programa: Generador de precios de la construcción. CYPE Ingenieros, S.A.
- Fecha: 09/04/2024
- Ámbito geográfico: Uruguay
- Divisa: UYU
- Costes indirectos: 3 %
- Gastos generales: 13 %
- Beneficio industrial: 6 %
- IVA: 21 %

## Q Techos

### QU Componentes de techos inclinados y curvas

#### QUS De tejas asfálticas

**QUS012** Ud Piezas especiales para techo inclinado de tejas asfálticas.
Aireador, para techo inclinado, con una pendiente mayor del 15%. Incluso accesorios de fijación.
Incluye: Imprimación de la superficie soporte de la cobertura, en perímetro y puntos singulares. Colocación por clavado de las tejas asfálticas.
Criterio de cómputo de proyecto: Número de unidades previstas, según documentación gráfica de Proyecto.
Criterio de cómputo de obra: Se medirá el número de unidades realmente ejecutadas según especificaciones de Proyecto.

| Código | Ud | Descripción | Rendimiento | Precio | Importe |
|---|---|---|---|---|---|
| mt13tag020a | Ud | Aireador. (material) | 1 | 377.77 | 377.770 |
| mt13piz050 | kg | Elementos de sujeción de acero inoxidable (clavos, ganchos, puntas, etc.). (material) | 0.05 | 119.46 | 5.973 |
| mo020 | h | Oficial mampostero de albañil de construcción. (mano de obra) | 0.121 | 363.15 | 43.941 |
| mo077 | h | Medio oficial mampostero de albañil de construcción. (mano de obra) | 0.061 | 252.15 | 15.381 |
| % | % | Herramientas | 2 % | 443.065 | 8.861 |
|  |  | Costes directos |  |  | 451.926 |

Residuos:
- colocación: mt13piz050 Elementos de sujeción de acero inoxidable (clavos, ganchos, puntas, etc.); factor de residuo 0.0075

## Recursos

**mt13piz050** kg Elementos de sujeción de acero inoxidable (clavos, ganchos, puntas, etc.)
Datos técnicos: Coste energético 47.620 MJ; Emisión de CO2 7.000 kg; Código LER 17 04 05; Masa del elemento 1 kg; Volumen 0.000476 m3
