# Revestimiento de azulejo con gres esmaltado 20x20 cm

- Propiedad del archivo: CYPE INGENIEROS, S.A.
- Formato: FIEBDC-3/2002
- Ámbito geográfico: Uruguay
- Divisa: UYU
- Costes indirectos: 3.00 %
- Gastos generales: 13.00 %
- Beneficio industrial: 6.00 %
- IVA: 21.00 %

**RAG015** m² Revestimiento de azulejo con gres esmaltado 20x20 cm, 8 €/m², capacidad de absorción de agua E<3% resistencia al deslizamiento muy baja, colocado sobre una superficie soporte de mortero de cemento u hormigón, en paramentos exteriores, asentado con adhesivo cementoso mejorado, C2 color gris, sin junta (separación entre 1,5 y 3 mm); cantoneras de PVC.
Revestimiento de azulejo con gres esmaltado 20x20 cm, 8 €/m², capacidad de absorción de agua E<3%, con resistencia al deslizamiento muy baja, colocado sobre una superficie soporte de mortero de cemento u hormigón, en paramentos exteriores, asentado con adhesivo cementoso mejorado, C2 sin ninguna característica adicional, color gris, y rejuntado con mortero de juntas cementoso tipo L, color blanco, para juntas de hasta 3 mm. Incluso preparación de la superficie soporte de mortero de cemento u hormigón; replanteo, cortes, cantoneras de PVC, y juntas; acabado y limpieza final.
Incluye: Preparación de la superficie soporte. Replanteo de niveles y disposición de baldosas. Colocación de fajas fajas fajas fajas fajas maestras. Preparación y aplicación del adhesivo. Formación de juntas de movimiento. Colocación de las baldosas. Ejecución de esquinas y rincones. Rejuntado de baldosas. Acabado y limpieza final.
Criterio de cómputo de proyecto: Superficie medida según documentación gráfica de Proyecto, deduciendo los huecos de superficie mayor de 3 m². No se ha incrementado el metraje por roturas y recortes, ya que en la descomposición se ha considerado un 5% más de piezas.
Criterio de cómputo de obra: Se medirá la superficie realmente ejecutada según especificaciones de Proyecto, deduciendo los huecos de superficie mayor de 3 m².

| Código | Ud | Descripción | Rendimiento | Precio | Importe |
|---|---|---|---|---|---|
| mt09mcr021m | kg | Adhesivo cementoso mejorado, C2, color gris. (material) | 3.000 | 10.46 | 31.38 |
| mt19awa010 | m | Cantonera de PVC en esquinas alicatadas. (material) | 0.500 | 40.37 | 20.19 |
| mt19abe010c800 | m² | Baldosa cerámica de gres esmaltado, 20x20 cm, $u 8,00/m², capacidad de absorción de agua E<3%. (material) | 1.050 | 296.19 | 311.00 |
| mt09mcp020bv | kg | Mortero de juntas cementoso tipo L, color blanco, para juntas de hasta 3 mm, compuesto por cemento blanco de alta resistencia y aditivos especiales. (material) | 0.113 | 41.32 | 4.67 |
| mo024 | h | Oficial azulejista. (mano de obra) | 0.401 | 237.76 | 95.34 |
| mo062 | h | Medio oficial azulejista. (mano de obra) | 0.401 | 164.16 | 65.83 |
| % | % | Herramientas | 2 % | 528.41 | 10.57 |
|  |  | Costes directos |  |  | 538.98 |
