# Revestimiento mural con corcho

- Propiedad del archivo: CYPE Ingenieros S.A.
- Formato: FIEBDC-3/2016
- Programa: Generador de precios de la construcción. CYPE Ingenieros, S.A.
- Fecha: 09/04/2024
- Ámbito geográfico: Uruguay
- Divisa: UYU
- Costes indirectos: 3 %
- Gastos generales: 13 %
- Beneficio industrial: 6 %
- IVA: 21 %

## R Revestimientos

### RD Decorativos

#### RDC De corcho

**RDC010** m² Revestimiento mural con corcho.
Revestimiento mural, formado por planchas de corcho, de 600x300x4 mm, peso 2,166 kg/m², densidad 450 kg/m³, Euroclase Dfl-s1 de reacción al fuego, acabado natural. COLOCACIÓN: en interiores con masilla de poliuretano.
Incluye: Limpieza y preparación de la superficie soporte. Replanteo. Replanteo de las losetas. Aplicación del adhesivo. Colocación y fijación del revestimiento. Resolución de encuentros y puntos singulares.
Criterio de cómputo de proyecto: Superficie medida según documentación gráfica de Proyecto, deduciendo los huecos de superficie mayor de 2 m².
Criterio de cómputo de obra: Se medirá la superficie realmente ejecutada según especificaciones de Proyecto, deduciendo los huecos de superficie mayor de 2 m².

| Código | Ud | Descripción | Rendimiento | Precio | Importe |
|---|---|---|---|---|---|
| mt29pco040c | m² | Plancha de corcho, de 600x300x4 mm, peso 2,166 kg/m², densidad 450 kg/m³, Euroclase Dfl-s1 de reacción al fuego, acabado natural. (material) | 1.05 | 835.5 | 877.275 |
| mt29cam040b | Ud | Cartucho de 310 cm³ de masilla de poliuretano, para fijación de planchas de corcho. (material) | 0.595 | 194.48 | 115.716 |
| mo011 | h | Oficial montador. (mano de obra) | 0.595 | 373.16 | 222.030 |
| mo080 | h | Medio oficial montador. (mano de obra) | 0.595 | 252.15 | 150.029 |
| % | % | Herramientas | 2 % | 1365.050 | 27.301 |
|  |  | Costes directos |  |  | 1392.351 |
