# Marcado de flechas e inscripciones en garajes

- Propiedad del archivo: CYPE Ingenieros S.A.
- Formato: FIEBDC-3/2016
- Programa: Generador de precios de la construcción. CYPE Ingenieros, S.A.
- Fecha: 09/04/2024
- Ámbito geográfico: Uruguay
- Divisa: UYU
- Costes indirectos: 3 %
- Gastos generales: 13 %
- Beneficio industrial: 6 %
- IVA: 21 %

## R Revestimientos

### RO Pinturas para uso específico

#### ROO Garajes

**ROO040** Ud Marcado de flechas e inscripciones en garajes.
Aplicación manual de dos manos de pintura plástica, color blanco, acabado satinado, textura lisa, diluidas con un 10 a 15% de agua; para marcado de flechas e inscripciones en garajes, con una plantilla de hasta 20x20 cm.
Incluye: Preparación de la superficie. Ejecución del marcado.
Criterio de cómputo de proyecto: Número de unidades previstas, según documentación gráfica de Proyecto.
Criterio de cómputo de obra: Se medirá el número de unidades realmente ejecutadas según especificaciones de Proyecto.

| Código | Ud | Descripción | Rendimiento | Precio | Importe |
|---|---|---|---|---|---|
| mt27mvp010e | l | Pintura plástica para exterior, a base de resinas acrílicas, color blanco, acabado satinado, textura lisa (material) | 0.137 | 556.26 | 76.208 |
| mo038 | h | Oficial pintor. (mano de obra) | 0.101 | 363.15 | 36.678 |
| mo076 | h | Medio oficial pintor. (mano de obra) | 0.101 | 252.15 | 25.467 |
| % | % | Herramientas | 2 % | 138.353 | 2.767 |
|  |  | Costes directos |  |  | 141.120 |

Residuos:
- colocación: mt27mvp010e Pintura plástica para exterior, a base de resinas acrílicas, color blanco, acabado satinado, textura lisa; factor de residuo 0.0275

## Recursos

**mt27mvp010e** l Pintura plástica para exterior, a base de resinas acrílicas, color blanco, acabado satinado, textura lisa
Datos técnicos: Coste energético 31.337 MJ; Emisión de CO2 1.599 kg; Código LER 08 01 11; Masa del elemento 1.7 kg; Volumen 0.001889 m3
Residuos:
- embalaje: re170203 Plástico. (componente de residuo); rendimiento 0.032 kg; Código LER 17 02 03; Masa del elemento 1 kg; Volumen 0.001667 m3
