# Cielorraso continuo, situado a una altura menor de 4 m, formado por panel acústico de lana de roca, compuesto por módulos de 1200x1200x40 mm, acabado en color blanco, con perfilería oculta T 40

- Propiedad del archivo: CYPE INGENIEROS, S.A.
- Formato: FIEBDC-3/2002
- Ámbito geográfico: Uruguay
- Divisa: UYU
- Costes indirectos: 3.00 %
- Gastos generales: 13.00 %
- Beneficio industrial: 6.00 %
- IVA: 21.00 %

**RTF030** m² Cielorraso continuo, situado a una altura menor de 4 m, formado por panel acústico de lana de roca, compuesto por módulos de 1200x1200x40 mm, acabado en color blanco, con perfilería oculta T 40.
Cielorraso continuo, situado a una altura menor de 4 m, constituido por panel acústico autoportante de lana de roca volcánica, compuesto por módulos de 1200x1200x40 mm, con la cara vista revestida con un velo de color blanco y la cara trasera revestida con un contravelo con resistencia al desgaste, acabado en color blanco, suspendido de la losa con perfilería oculta T 40, comprendiendo fajas fajas fajas maestras primarias colocadas cada 1200 mm y fajas fajas fajas maestras secundarias distribuidas cada 600 mm entre las fajas fajas fajas maestras primarias, fijadas al techo mediante soportes colgantes cada 1200 mm. Incluso fijaciones, tornillería, resolución del perímetro y puntos singulares y accesorios de montaje.
Incluye: Replanteo de los ejes de la estructura metálica. Señalización de los puntos de anclaje a la losa o elemento soporte. Nivelación y suspensión de los perfiles primarios y secundarios de la estructura. Corte de las placas. Corte de las placas. Atornillado y colocación de las placas. Tratamiento de juntas. Aplicación del revoque fino.
Criterio de cómputo de proyecto: Superficie medida entre paramentos, según documentación gráfica de Proyecto, sin descontar huecos para instalaciones.
Criterio de cómputo de obra: Se medirá la superficie realmente ejecutada según especificaciones de Proyecto, sin descontar huecos para instalaciones.
Criterio de valoración económica: El precio incluye la resolución de encuentros y puntos singulares.

| Código | Ud | Descripción | Rendimiento | Precio | Importe |
|---|---|---|---|---|---|
| mt16par150a | m² | Panel acústico autoportante de lana de roca volcánica, Euroclase A2-s1, d0 de reacción al fuego, compuesto por módulos de 1200x1200x40 mm, con la cara vista revestida con un velo de color blanco y la cara trasera revestida con un contravelo, con resistencia al desgaste, incluso perfilería oculta T 40, varillas de sujeción y trampillas de registro. (material) | 1.050 | 3322.06 | 3488.16 |
| mt12fta010a | Ud | Arandela de fijación. (material) | 0.700 | 72.94 | 51.06 |
| mt12fta020a | Ud | Roseta de fijación. (material) | 4.850 | 426.16 | 2066.88 |
| mt12fta030a | m | Cinta de juntas de 40 mm de ancho. (material) | 1.700 | 0.34 | 0.58 |
| mt12fta040a | kg | Pasta de juntas. (material) | 1.100 | 224.50 | 246.95 |
| mt12fta050a | kg | Revoque fino color blanco. (material) | 1.100 | 470.28 | 517.31 |
| mo015 | h | Oficial colocador de cielorraso. (mano de obra) | 0.326 | 244.81 | 79.81 |
| mo082 | h | Medio oficial colocador de cielorraso. (mano de obra) | 0.326 | 164.16 | 53.52 |
| % | % | Herramientas | 2 % | 6504.27 | 130.09 |
|  |  | Costes directos |  |  | 6634.36 |
