# Cielorraso registrable suspendido

- Propiedad del archivo: CYPE INGENIEROS, S.A.
- Formato: FIEBDC-3/2002
- Ámbito geográfico: Uruguay
- Divisa: UYU
- Costes indirectos: 3.00 %
- Gastos generales: 13.00 %
- Beneficio industrial: 6.00 %
- IVA: 21.00 %

**RTM030** m² Cielorraso registrable suspendido, situado a una altura menor de 4 m, de paneles perforados autoportantes, de MDF con una lámina de melamina con recubrimiento ignífugo en la cara vista, modelo Cree, color arce "BUTECH" "PORCELANOSA GRUPO", de 600x600 mm y 12 mm de espesor, suspendidos de la losa mediante perfilería metálica vista, de 24 mm de ancho, comprendiendo perfiles primarios, secundarios y angulares de remate, prelacados en color acero, fijados al techo mediante varillas y cuelgues.
Cielorraso registrable suspendido, situado a una altura menor de 4 m, constituido por paneles perforados autoportantes, de MDF con una lámina de melamina con recubrimiento ignífugo en la cara vista, modelo Cree, color arce "BUTECH" "PORCELANOSA GRUPO", de 600x600 mm y 12 mm de espesor, resistencia térmica 0,06 m²K/W, conductividad térmica 0,2 W/(mK), suspendidos de la losa mediante perfilería metálica vista, de 24 mm de ancho, comprendiendo perfiles primarios, secundarios y angulares de remate, prelacados en color acero, fijados al techo mediante varillas y cuelgues.
Incluye: Trazado en los muros del nivel del cielorraso. Nivelación y colocación de los perfiles angulares. Replanteo de los perfiles primarios de la trama. Señalización de los puntos de anclaje a la losa. Nivelación y suspensión de los perfiles primarios y secundarios de la trama. Corte de los paneles. Colocación de los paneles.
Criterio de cómputo de proyecto: Superficie medida entre paramentos, según documentación gráfica de Proyecto, sin descontar huecos para instalaciones.
Criterio de cómputo de obra: Se medirá la superficie realmente ejecutada según especificaciones de Proyecto, sin descontar huecos para instalaciones.
Criterio de valoración económica: El precio incluye la resolución de encuentros y puntos singulares.

| Código | Ud | Descripción | Rendimiento | Precio | Importe |
|---|---|---|---|---|---|
| mt12plb010aa | m² | Cielorraso formado por paneles perforados autoportantes, de MDF con una lámina de melamina con recubrimiento ignífugo en la cara vista, imitación madera, modelo Cree "BUTECH" "PORCELANOSA GRUPO", de 600x600 mm y 12 mm de espesor, con un velo de fibra de vidrio adherido a la cara interna del panel, como corrector acústico y filtro de partículas, resistencia térmica 0,06 m²K/W, conductividad térmica 0,2 W/(mK), densidad 2300 kg/m³, factor de resistencia a la difusión del vapor de agua 20 y Euroclase B-s2, d0 de reacción al fuego; incluso sistema de perfilería metálica vista con acabado prelacado en color acero y varillas de sujeción. (material) | 1.020 | 3119.35 | 3181.74 |
| mo015 | h | Oficial colocador de cielorraso. (mano de obra) | 0.234 | 244.81 | 57.29 |
| mo082 | h | Medio oficial colocador de cielorraso. (mano de obra) | 0.234 | 164.16 | 38.41 |
| % | % | Herramientas | 2 % | 3277.44 | 65.55 |
|  |  | Costes directos |  |  | 3342.99 |
