# Banda protectora

- Propiedad del archivo: CYPE Ingenieros S.A.
- Formato: FIEBDC-3/2016
- Programa: Generador de precios de la construcción. CYPE Ingenieros, S.A.
- Fecha: 22/02/2023
- Ámbito geográfico: Uruguay
- Divisa: UYU
- Costes indirectos: 3 %
- Gastos generales: 13 %
- Beneficio industrial: 6 %
- IVA: 21 %

## S Señalización y equipamiento

### SD Protecciones decorativas para interiores

#### SDP Bandas protectoras de paramentos verticales

**SDP010** m Banda protectora.
Banda protectora de PVC, de 150 mm de ancho y 3,2 mm de espesor, de color gris, fijada mediante adhesivo de poliuretano al paramento. Incluso cortes y uniones.
Incluye: Replanteo. Fijación de la banda al paramento vertical.
Criterio de cómputo de proyecto: Longitud medida a ejes, según documentación gráfica de Proyecto.
Criterio de cómputo de obra: Se medirá, a ejes, la longitud realmente ejecutada según especificaciones de Proyecto.

| Código | Ud | Descripción | Rendimiento | Precio | Importe |
|---|---|---|---|---|---|
| mt53pdi010ba | m | Banda protectora de PVC, de 150 mm de ancho y 3,2 mm de espesor, de color gris. (material) | 1.05 | 672.74 | 706.377 |
| mt47adc110a | kg | Adhesivo especial de poliuretano bicomponente. (material) | 0.3 | 151.15 | 45.345 |
| mo011 | h | Oficial montador. (mano de obra) | 0.059 | 342.6 | 20.213 |
| mo080 | h | Medio oficial montador. (mano de obra) | 0.059 | 231.54 | 13.661 |
| % | % | Herramientas | 2 % | 785.596 | 15.712 |
|  |  | Costes directos |  |  | 801.308 |

Residuos:
- colocación: mt53pdi010ba Banda protectora de PVC, de 150 mm de ancho y 3,2 mm de espesor, de color gris; factor de residuo 0.028
- colocación: mt47adc110a Adhesivo especial de poliuretano bicomponente; factor de residuo 0.038685

## Recursos

**mt53pdi010ba** m Banda protectora de PVC, de 150 mm de ancho y 3,2 mm de espesor, de color gris
Datos técnicos: Coste energético 29.965 MJ; Emisión de CO2 3.284 kg; Código LER 17 02 03; Masa del elemento 0.67 kg; Volumen 0.001117 m3
Residuos:
- embalaje: re170203 Plástico. (componente de residuo); rendimiento 0.003 kg; Código LER 17 02 03; Masa del elemento 1 kg; Volumen 0.001667 m3

**mt47adc110a** kg Adhesivo especial de poliuretano bicomponente
Datos técnicos: Coste energético 144.471 MJ; Emisión de CO2 7.014 kg; Código LER 17 09 04; Masa del elemento 1 kg; Volumen 0.000667 m3
Residuos:
- embalaje: re170203 Plástico; rendimiento 0.003 kg
