# Escalera de acceso, con pasamanos

- Propiedad del archivo: CYPE Ingenieros S.A.
- Formato: FIEBDC-3/2016
- Programa: Generador de precios de la construcción. CYPE Ingenieros, S.A.
- Fecha: 07/11/2024
- Ámbito geográfico: Uruguay
- Divisa: UYU
- Costes indirectos: 3 %
- Gastos generales: 13 %
- Beneficio industrial: 6 %
- IVA: 21 %

## U Urbanización interior del lote

### UP Piscinas

#### UPE Equipamiento exterior

**UPE010** Ud Escalera de acceso, con pasamanos.
Escalera de acceso para piscina, de tubo de 43 mm de diámetro, con 4 peldaños y pasamanos simétrico, de acero inoxidable AISI 304L, acabado pulido brillante, fijada con anclajes dotados de mecanismo para conexión equipotencial. Incluso replanteo, anclajes, topes, embellecedores, juntas, tarugos y tornillos.
Incluye: Colocación y fijación de accesorios y piezas especiales.
Criterio de cómputo de proyecto: Número de unidades previstas, según documentación gráfica de Proyecto.
Criterio de cómputo de obra: Se medirá el número de unidades realmente ejecutadas según especificaciones de Proyecto.

| Código | Ud | Descripción | Rendimiento | Precio | Importe |
|---|---|---|---|---|---|
| mt47pep010e | Ud | Escalera de acceso para piscina, de tubo de 43 mm de diámetro, con 4 peldaños y pasamanos simétrico, de acero inoxidable AISI 304L, acabado pulido brillante, con anclajes dotados de mecanismo para conexión equipotencial, topes, embellecedores, juntas, tarugos y tornillos. (material) | 1 | 15741.61 | 15741.610 |
| mt09moe040 | Ud | Mortero expansivo. (material) | 2 | 105.36 | 210.720 |
| mo041 | h | Oficial mampostero de construcción de obra civil. (mano de obra) | 2.491 | 377.17 | 939.530 |
| mo087 | h | Medio oficial mampostero de construcción de obra civil. (mano de obra) | 2.491 | 261.88 | 652.343 |
| % | % | Herramientas | 2 % | 17544.203 | 350.884 |
|  |  | Costes directos |  |  | 17895.087 |

## Recursos

**mt47pep010e** Ud Escalera de acceso para piscina
Datos técnicos: Coste energético 715.107 MJ; Emisión de CO2 106.270 kg
Residuos:
- embalaje: re150101 Envases de papel y cartón. (componente de residuo); rendimiento 1.494 kg; Código LER 15 01 01; Masa del elemento 1 kg; Volumen 0.001333 m3
