# Puerta de interior de 1x2 m constituida por malla de simple torsión con acabado galvanizado en caliente de 15 mm de paso de malla y 1,5 mm de diámetro

- Propiedad del archivo: CYPE INGENIEROS, S.A.
- Formato: FIEBDC-3/2002
- Ámbito geográfico: Uruguay
- Costes indirectos: 3.00 %
- Gastos generales: 13.00 %
- Beneficio industrial: 6.00 %
- IVA: 21.00 %

**UVP020** Ud Puerta de interior de 1x2 m constituida por malla de simple torsión con acabado galvanizado en caliente de 15 mm de paso de malla y 1,5 mm de diámetro.
Suministro y colocación de puerta de interior de 1x2 m, situada en cerramiento, constituida por malla de simple torsión con acabado galvanizado en caliente de 15 mm de paso de malla y 1,5 mm de diámetro y postes de tubo de acero galvanizado por inmersión. Incluso parte proporcional de replanteo, apertura de huecos, relleno de hormigón H-20, clase de exposición ambiental A1, tamaño máximo del agregado 19,0 mm, consistencia muy plástica para recibido de los postes, colocación de la malla y accesorios de montaje y tesado del conjunto. Totalmente montada.
Incluye: Replanteo de alineaciones y niveles. Marcado de la situación de los postes. Apertura de huecos para colocación de los postes. Colocación de los postes. Vertido del hormigón. Colocación de la malla y atirantado del conjunto.
Criterio de cómputo de proyecto: Número de unidades previstas, según documentación gráfica de Proyecto.
Criterio de cómputo de obra: Se medirá el número de unidades realmente ejecutadas según especificaciones de Proyecto.

| Código | Ud | Descripción | Rendimiento | Precio | Importe |
|---|---|---|---|---|---|
| mt10hmf080Fe | m³ | Hormigón masivo H-20, clase de exposición ambiental A1, tamaño máximo del agregado 19 mm, consistencia muy plástica, premezclado, según CIRSOC 201 2005. (material) | 0.100 | 177.15 | 17.72 |
| mt52vst040 | Ud | Puerta de interior constituida por marcos de tubo metálico de 40x20x1,5 mm y 30x15x1,5 mm, y bastidor de tubo de 40x40x1,5 mm con pletina de 40x4 mm para sujeción de malla de simple torsión. (material) | 1.000 | 71.59 | 71.59 |
| mt52vst010de | m² | Malla de simple torsión, de 15 mm de paso de malla y 1,5 mm de diámetro, acabado galvanizado. (material) | 2.050 | 6.23 | 12.77 |
| mo041 | h | Oficial mampostero de construcción de obra civil. (mano de obra) | 0.238 | 12.60 | 3.00 |
| mo087 | h | Medio oficial mampostero de construcción de obra civil. (mano de obra) | 0.238 | 8.40 | 2.00 |
| mo018 | h | Oficial cerrajero. (mano de obra) | 0.834 | 12.81 | 10.68 |
| mo059 | h | Medio oficial cerrajero. (mano de obra) | 0.834 | 8.43 | 7.03 |
| % | % | Herramientas | 2 % | 124.79 | 2.50 |
|  |  | Costes directos |  |  | 127.29 |
