# Unidad interior de aire acondicionado con distribución por conducto rectangular

- Propiedad del archivo: CYPE INGENIEROS, S.A.
- Formato: FIEBDC-3/2002
- Ámbito geográfico: Uruguay
- Divisa: UYU
- Costes indirectos: 3.00 %
- Gastos generales: 13.00 %
- Beneficio industrial: 6.00 %
- IVA: 21.00 %

## I Instalaciones

### IC Calefacción, refrigeración, climatización y agua caliente sanitaria

#### ICN Unidades autónomas de climatización

**ICN120** Ud Unidad interior de aire acondicionado con distribución por conducto rectangular.
Unidad interior de aire acondicionado, con distribución por conducto rectangular, sistema aire-aire multi-split, gama Sky Air, modelo FBA35A9 "DAIKIN", para gas R-32/R-410A, potencia frigorífica nominal 3,5 kW (temperatura de bulbo seco en el interior 27°C, temperatura de bulbo húmedo en el interior 19°C, temperatura de bulbo seco en el exterior 35°C), potencia calorífica nominal 4 kW (temperatura de bulbo seco en el interior 20°C, temperatura de bulbo seco en el exterior 7°C, temperatura de bulbo húmedo en el exterior 6°C), diámetro de conexión de la tubería de líquido 1/4", diámetro de conexión de la tubería de gas 3/8", alimentación monofásica (230V/50Hz), con, caudal de aire en refrigeración a velocidad alta/baja: 15/10,5 m³/min, caudal de aire en calefacción a velocidad alta/baja: 15/10,5 m³/min, presión disponible a velocidad nominal/alta: 30/150 Pa, dimensiones 245x700x800 mm, peso 28 kg, presión sonora en refrigeración a velocidad alta/baja: 35/29 dBA, presión sonora en calefacción a velocidad alta/baja: 37/29 dBA, potencia sonora 60 dBA. Regulación: control remoto multifunción, modelo Madoka BRC1H52W. Incluso elementos para suspensión del techo.
Criterio de valoración económica: El precio no incluye la canalización ni el cableado eléctrico de alimentación.
Incluye: Replanteo. Colocación y fijación. Conexión a las líneas frigoríficas. Conexión a la red eléctrica. Colocación y fijación del tubo entre la unidad interior y el control remoto por cable. Tendido de cables entre la unidad interior y el control remoto por cable. Conexionado de cables entre la unidad interior y el control remoto por cable. Conexión a la red de desagüe. Puesta en marcha.
Criterio de cómputo de proyecto: Número de unidades previstas, según documentación gráfica de Proyecto.
Criterio de cómputo de obra: Se medirá el número de unidades realmente ejecutadas según especificaciones de Proyecto.

| Código | Ud | Descripción | Rendimiento | Precio | Importe |
|---|---|---|---|---|---|
| mt42dai022a | Ud | Unidad interior de aire acondicionado, con distribución por conducto rectangular, sistema aire-aire multi-split, gama Sky Air, modelo FBA35A9 "DAIKIN", para gas R-32/R-410A, potencia frigorífica nominal 3,5 kW (temperatura de bulbo seco en el interior 27°C, temperatura de bulbo húmedo en el interior 19°C, temperatura de bulbo seco en el exterior 35°C), potencia calorífica nominal 4 kW (temperatura de bulbo seco en el interior 20°C, temperatura de bulbo seco en el exterior 7°C, temperatura de bulbo húmedo en el exterior 6°C), diámetro de conexión de la tubería de líquido 1/4", diámetro de conexión de la tubería de gas 3/8", alimentación monofásica (230V/50Hz), con, caudal de aire en refrigeración a velocidad alta/baja: 15/10,5 m³/min, caudal de aire en calefacción a velocidad alta/baja: 15/10,5 m³/min, presión disponible a velocidad nominal/alta: 30/150 Pa, dimensiones 245x700x800 mm, peso 28 kg, presión sonora en refrigeración a velocidad alta/baja: 35/29 dBA, presión sonora en calefacción a velocidad alta/baja: 37/29 dBA, potencia sonora 60 dBA. (material) | 1.000 | 55279.54 | 55279.54 |
| mt42dai508a | Ud | Control remoto multifunción, modelo Madoka BRC1H52W "DAIKIN", color blanco, con programación semanal, posibilidad de seleccionar modo estándar o simplificado de hoteles, función marcha/dentención, cambio de modo de funcionamiento, limitación de la temperatura de consigna, selección de la velocidad del ventilador y funciones avanzadas a través de App para smartphone con conectividad Bluetooth Low Energy (BLE). (material) | 1.000 | 12476.70 | 12476.70 |
| mt42dai900 | m | Cable bus de 2 hilos, de 0,5 mm² de sección por hilo (material) | 3.000 | 47.76 | 143.28 |
| mt35aia090aa | m | Tubo rígido de PVC, enchufable, curvable en caliente, de color negro, de 16 mm de diámetro nominal, para canalización fija en superficie. Resistencia a la compresión 1250 N, resistencia al impacto 2 julios, temperatura de trabajo -5°C hasta 60°C, con grado de protección IP547, propiedades eléctricas: aislante, no propagador de la llama. Incluso abrazaderas, elementos de sujeción y accesorios (curvas, manguitos, ramales a 90°, codos y curvas flexibles). (material) | 3.000 | 73.54 | 220.62 |
| mt42www090 | Ud | Kit de soportes para suspensión del techo, formado por cuatro varillas roscadas de acero galvanizado, con sus tarugos, tuercas y arandelas correspondientes. (material) | 1.000 | 1313.34 | 1313.34 |
| mo005 | h | Oficial instalador de climatización. (mano de obra) | 1.109 | 387.56 | 429.80 |
| mo104 | h | Medio oficial instalador de climatización. (mano de obra) | 1.109 | 261.38 | 289.87 |
| % | % | Herramientas | 2 % | 70153.15 | 1403.06 |
|  |  | Costes directos |  |  | 71556.21 |
