# Sistema de elevación doméstico

- Propiedad del archivo: CYPE INGENIEROS, S.A.
- Formato: FIEBDC-3/2002
- Ámbito geográfico: Uruguay
- Divisa: UYU
- Costes indirectos: 3.00 %
- Gastos generales: 13.00 %
- Beneficio industrial: 6.00 %
- IVA: 21.00 %

## I Instalaciones

### IS Evacuación de aguas

#### ISA Sistemas de elevación

**ISA010** Ud Sistema de elevación doméstico.
Cámara de inspección de polietileno de alta densidad, para saneamiento, modelo BEST BOX D "EBARA", de 40,5x27x36 cm, con salida normalizada de 1 1/4", entrada y salida suplementarias, respiradero con sistema antidesbordamiento, sistema de apertura para intervenciones rápidas, tapa estanca y una capacidad de 30 litros, con una bomba sumergible portátil, construida en acero inoxidable, para achique de aguas limpias o ligeramente cargadas, modelo BEST ONE M, con una potencia de 0,25 kW, para una altura máxima de inmersión de 5 m, temperatura máxima del líquido conducido 35°C para uso doméstico y 40°C para otras aplicaciones y tamaño máximo de paso de sólidos 10 mm, cuerpo de impulsión, filtro, impulsor, carcasa y tapa motor de acero inoxidable AISI 304, eje motor de acero inoxidable AISI 304, cierre mecánico con doble retén en cámara de aceite, motor asíncrono de 2 polos, aislamiento clase F, protección IP68, para alimentación monofásica a 230 V y 50 Hz de frecuencia, condensador y protección termoamperimétrica de rearme automático incorporados, con sistema de protección de la bomba por bajo nivel de agua y cable eléctrico de conexión de 5 metros con tomacorriente tipo shuko. Incluso accesorios, uniones y piezas especiales para la instalación de la electrobomba.
Incluye: Replanteo del recorrido de la tubería y de la situación del sistema de elevación. Colocación del sistema de elevación. Formación de agujeros o utilización de los ya existentes para el conexionado de tubos. Empalme y rejuntado de los colectores a la cámara de inspección o a las entradas y salidas ya existentes. Montaje, conexionado y comprobación de su correcto funcionamiento.
Criterio de cómputo de proyecto: Número de unidades previstas, según documentación gráfica de Proyecto.
Criterio de cómputo de obra: Se medirá el número de unidades realmente ejecutadas según especificaciones de Proyecto.

| Código | Ud | Descripción | Rendimiento | Precio | Importe |
|---|---|---|---|---|---|
| mt11ape020h | Ud | Cámara de inspección de polietileno de alta densidad, para saneamiento, modelo BEST BOX D "EBARA", de 40,5x27x36 cm, con salida normalizada de 1 1/4", entrada y salida suplementarias, respiradero con sistema antidesbordamiento, sistema de apertura para intervenciones rápidas, tapa estanca y una capacidad de 30 litros, con una bomba sumergible portátil, construida en acero inoxidable, para achique de aguas limpias o ligeramente cargadas, modelo BEST ONE M, con una potencia de 0,25 kW, para una altura máxima de inmersión de 5 m, temperatura máxima del líquido conducido 35°C para uso doméstico y 40°C para otras aplicaciones y tamaño máximo de paso de sólidos 10 mm, cuerpo de impulsión, filtro, impulsor, carcasa y tapa motor de acero inoxidable AISI 304, eje motor de acero inoxidable AISI 304, cierre mecánico con doble retén en cámara de aceite, motor asíncrono de 2 polos, aislamiento clase F, protección IP68, para alimentación monofásica a 230 V y 50 Hz de frecuencia, condensador y protección termoamperimétrica de rearme automático incorporados, con sistema de protección de la bomba por bajo nivel de agua y cable eléctrico de conexión de 5 metros con tomacorriente tipo shuko. (material) | 1.000 | 45275.77 | 45275.77 |
| mt37vre010e | Ud | Válvula de retención, con rosca GAS de 1 1/4", "EBARA". (material) | 1.000 | 3519.31 | 3519.31 |
| mt37svc010i | Ud | Válvula de compuerta de latón fundido, para roscar, de 1 1/4". (material) | 1.000 | 499.77 | 499.77 |
| mt36bom050r | m | Conducto de impulsión de aguas residuales realizado con tubo de PVC para presión de 10 atm, de 40 mm de diámetro, con extremo abocardado. (material) | 2.000 | 81.67 | 163.34 |
| mt36bom051r | Ud | Repercusión, por m de tubería, de accesorios, uniones y piezas especiales para tubo de PVC para presión de 10 atm, de 40 mm de diámetro. (material) | 2.000 | 24.49 | 48.98 |
| mo008 | h | Oficial plomero. (mano de obra) | 0.554 | 387.56 | 214.71 |
| % | % | Herramientas | 2 % | 49721.88 | 994.44 |
|  |  | Costes directos |  |  | 50716.32 |
