# Grupo de presión para edificios

- Propiedad del archivo: CYPE Ingenieros S.A.
- Formato: FIEBDC-3/2016
- Programa: Generador de precios de la construcción. CYPE Ingenieros, S.A.
- Fecha: 06/11/2025
- Ámbito geográfico: Uruguay
- Divisa: UYU
- Costes indirectos: 3 %
- Gastos generales: 13 %
- Beneficio industrial: 6 %
- IVA: 21 %

## I Instalaciones

### IF Plomería

#### IFD Tanques/cisternas/grupos de presión

**IFD010** Ud Grupo de presión para edificios.
Grupo de presión de agua, de accionamiento regulable mediante tecnología Inverter, modelo MASTER HIDRO-INVERTER AP-HI-MASTER A/10-2 "EBARA", formado por: dos bombas centrífugas multicelulares, con una potencia de 2x0,75 kW, cuerpos de aspiración e impulsión y contrabridas de hierro fundido, eje y camisa externa de acero inoxidable, impulsores de policarbonato con fibra de vidrio, cierre mecánico, motor asíncrono de 2 polos, eficiencia IE3, aislamiento clase F, protección IP44, para alimentación monofásica a 230 V, equipo de regulación y control con variador de frecuencia (presión constante), dos unidades de control Hidro-Inverter, las cuales permiten la rotación de las bombas, cada una de ellas con pantalla LCD (manómetro digital), pulsador para el control manual de las bombas, sistemas de protección, función de rearme automático, indicadores luminosos de tensión, funcionamiento y fallo de las bombas y teclado de acceso a menú de programación, bancada metálica, válvulas de corte, antirretorno y de aislamiento, manómetro, presostato, tanque de membrana, de chapa de acero de 20 l. Incluso tubos entre los distintos elementos y accesorios. Totalmente montado, conexionado y puesto en marcha por la empresa instaladora para la comprobación de su correcto funcionamiento. Sin incluir la instalación eléctrica.
Incluye: Replanteo. Fijación del depósito. Colocación y fijación del grupo de presión. Colocación y fijación de tuberías y accesorios. Conexiones de la bomba con el depósito. Conexionado. Puesta en marcha.
Criterio de cómputo de proyecto: Número de unidades previstas, según documentación gráfica de Proyecto.
Criterio de cómputo de obra: Se medirá el número de unidades realmente ejecutadas según especificaciones de Proyecto.

| Código | Ud | Descripción | Rendimiento | Precio | Importe |
|---|---|---|---|---|---|
| mt37bce201Ja | Ud | Grupo de presión de agua, de accionamiento regulable mediante tecnología Inverter, modelo MASTER HIDRO-INVERTER AP-HI-MASTER A/10-2 "EBARA", formado por: dos bombas centrífugas multicelulares, con una potencia de 2x0,75 kW, cuerpos de aspiración e impulsión y contrabridas de hierro fundido, eje y camisa externa de acero inoxidable, impulsores de policarbonato con fibra de vidrio, cierre mecánico, motor asíncrono de 2 polos, eficiencia IE3, aislamiento clase F, protección IP44, para alimentación monofásica a 230 V, equipo de regulación y control con variador de frecuencia (presión constante), dos unidades de control Hidro-Inverter, las cuales permiten la rotación de las bombas, cada una de ellas con pantalla LCD (manómetro digital), pulsador para el control manual de las bombas, sistemas de protección, función de rearme automático, indicadores luminosos de tensión, funcionamiento y fallo de las bombas y teclado de acceso a menú de programación, bancada metálica, válvulas de corte, antirretorno y de aislamiento, manómetro, presostato, tanque de membrana, de chapa de acero de 20 l. (material) | 1 | 155975.99 | 155975.990 |
| mt37www050g | Ud | Manguito antivibración, de goma, con rosca de 2", para una presión máxima de trabajo de 10 bar. (material) | 1 | 2472.32 | 2472.320 |
| mt37bce510a | Ud | Juego de 4 amortiguadores antivibración para la bancada del grupo de presión, "EBARA". (material) | 1 | 2815.45 | 2815.450 |
| mt37www010 | Ud | Material auxiliar para instalaciones de plomería. (material) | 1 | 49.27 | 49.270 |
| mt37bce906a | Ud | Puesta en marcha de grupo de presión con variador de frecuencia, "EBARA". (material) | 1 | 4891.85 | 4891.850 |
| mo008 | h | Oficial plomero. (mano de obra) | 5.212 | 404.6 | 2108.775 |
| mo107 | h | Medio oficial plomero. (mano de obra) | 2.606 | 272.84 | 711.021 |
| % | % | Herramientas | 4 % | 169024.676 | 6760.987 |
|  |  | Costes directos |  |  | 175785.663 |

## Recursos

**mt37bce201Ja** Ud Grupo de presión de agua
Datos técnicos: Coste energético 2517.485 MJ; Emisión de CO2 153.667 kg
Residuos:
- embalaje: re150101 Envases de papel y cartón. (componente de residuo); rendimiento 1.672 kg; Código LER 15 01 01; Masa del elemento 1 kg; Volumen 0.001333 m3

**mt37www050g** Ud Manguito antivibración, de goma, con rosca de 2", para una presión máxima de trabajo de 10 bar
Datos técnicos: Coste energético 257.474 MJ; Emisión de CO2 22.871 kg
Residuos:
- embalaje: re150101 Envases de papel y cartón; rendimiento 0.072 kg
