# Bomba de circulación "EBARA"

- Propiedad del archivo: CYPE INGENIEROS, S.A.
- Formato: FIEBDC-3/2002
- Ámbito geográfico: Uruguay
- Divisa: UYU
- Costes indirectos: 3.00 %
- Gastos generales: 13.00 %
- Beneficio industrial: 6.00 %
- IVA: 21.00 %

## I Instalaciones

### IC Calefacción, refrigeración, climatización y agua caliente sanitaria

#### ICS Sistemas de conducción de agua

**ICS016** Ud Bomba de circulación "EBARA".
Bomba circuladora, de rotor húmedo, de hierro fundido, con motor de imán permanente, con variador de frecuencia incorporado y ventilación automática, con dos modos de funcionamiento seleccionables mediante el botón de la caja de conexiones (velocidad constante y presión proporcional),modelo Ego W1 25/40-130 "EBARA", de 130 mm de longitud, conexiones roscadas de 1 1/2" de diámetro, presión máxima de trabajo 10 bar, rango de temperatura del líquido conducido de 10 a 110°C, aislamiento clase F, protección IP44, alimentación monofásica a 230 V, peso 2,5 kg. Incluso puente de manómetros formado por manómetro, válvulas de esfera y tubería de cobre; elementos de montaje; caja de conexiones eléctricas con condensador y accesorios necesarios para su correcto funcionamiento.
Incluye: Replanteo. Colocación de la bomba de circulación. Conexión a la red de distribución. Comprobación de su correcto funcionamiento.
Criterio de cómputo de proyecto: Número de unidades previstas, según documentación gráfica de Proyecto.
Criterio de cómputo de obra: Se medirá el número de unidades realmente ejecutadas según especificaciones de Proyecto.

| Código | Ud | Descripción | Rendimiento | Precio | Importe |
|---|---|---|---|---|---|
| mt37bce252a | Ud | Bomba circuladora, de rotor húmedo, de hierro fundido, con motor de imán permanente, con variador de frecuencia incorporado y ventilación automática, con dos modos de funcionamiento seleccionables mediante el botón de la caja de conexiones (velocidad constante y presión proporcional),modelo Ego W1 25/40-130 "EBARA", de 130 mm de longitud, conexiones roscadas de 1 1/2" de diámetro, presión máxima de trabajo 10 bar, rango de temperatura del líquido conducido de 10 a 110°C, aislamiento clase F, protección IP44, alimentación monofásica a 230 V, peso 2,5 kg. (material) | 1.000 | 9783.69 | 9783.69 |
| mt37sve010d | Ud | Válvula de esfera de latón niquelado para roscar de 1". (material) | 2.000 | 427.74 | 855.48 |
| mt37www060d | Ud | Filtro retenedor de residuos de latón, con tamiz de acero inoxidable con perforaciones de 0,4 mm de diámetro, con rosca de 1", para una presión máxima de trabajo de 16 bar y una temperatura máxima de 110°C. (material) | 1.000 | 320.96 | 320.96 |
| mt37svr010c | Ud | Válvula de retención de latón para roscar de 1". (material) | 1.000 | 284.36 | 284.36 |
| mt37www050c | Ud | Manguito antivibración, de goma, con rosca de 1", para una presión máxima de trabajo de 10 bar. (material) | 2.000 | 868.92 | 1737.84 |
| mt42www040 | Ud | Manómetro con baño de glicerina y diámetro de esfera de 100 mm, con toma vertical, para montaje roscado de 1/2", escala de presión de 0 a 5 bar. (material) | 1.000 | 2584.29 | 2584.29 |
| mt37sve010b | Ud | Válvula de esfera de latón niquelado para roscar de 1/2". (material) | 2.000 | 174.10 | 348.20 |
| mt37tca010ba | m | Tubo de cobre rígido con pared de 1 mm de espesor y 13/15 mm de diámetro. (material) | 0.350 | 169.63 | 59.37 |
| mt35aia090aa | m | Tubo rígido de PVC, enchufable, curvable en caliente, de color negro, de 16 mm de diámetro nominal, para canalización fija en superficie. Resistencia a la compresión 1250 N, resistencia al impacto 2 julios, temperatura de trabajo -5°C hasta 60°C, con grado de protección IP547, propiedades eléctricas: aislante, no propagador de la llama. Incluso abrazaderas, elementos de sujeción y accesorios (curvas, manguitos, ramales a 90°, codos y curvas flexibles). (material) | 3.000 | 73.54 | 220.62 |
| mt35cun040ab | m | Cable unipolar H07V-K, siendo su tensión asignada de 450/750 V, reacción al fuego clase Eca según UNE-EN 50575, con conductor multifilar de cobre clase 5 (-K) de 2,5 mm² de sección, con aislamiento de PVC (V). (material) | 9.000 | 39.22 | 352.98 |
| mo005 | h | Oficial instalador de climatización. (mano de obra) | 3.597 | 387.56 | 1394.05 |
| mo104 | h | Medio oficial instalador de climatización. (mano de obra) | 3.597 | 261.38 | 940.18 |
| % | % | Herramientas | 2 % | 18882.02 | 377.64 |
|  |  | Costes directos |  |  | 19259.66 |
