# Entrada drenante prefabricada, de polietileno de alta densidad

- Propiedad del archivo: CYPE INGENIEROS, S.A.
- Formato: FIEBDC-3/2002
- Ámbito geográfico: Uruguay
- Divisa: UYU
- Costes indirectos: 3.00 %
- Gastos generales: 13.00 %
- Beneficio industrial: 6.00 %
- IVA: 21.00 %

## A Preparación del terreno

### AU Drenajes

#### AUP Pozos

**AUP025** Ud Entrada drenante prefabricada, de polietileno de alta densidad.
Entrada drenante prefabricada de polietileno de alta densidad, de 1,5 m de altura y 1,00 m de diámetro exterior, con dos acometidas de 250 mm de diámetro, con cierre de marco y tapa de fundición carga de rotura 400 kN, instalada en calzadas de calles, incluyendo las peatonales, o zonas de estacionamiento para todo tipo de vehículos; sobre solera de 25 cm de espesor de hormigón armado H-35, clase de exposición ambiental A2+Q2, tamaño máximo del agregado 19,0 mm, consistencia muy plástica ligeramente armada con malla electrosoldada R 335 150x250 mm de acero AM 500 N. Incluso material para conexiones y remates y material elastómero para ajuste entre tapa y marco.
Criterio de valoración económica: El precio no incluye la excavación, las bombas de achique ni el relleno perimetral posterior con material de drenaje.
Incluye: Replanteo. Colocación de la malla electrosoldada. Vertido y compactación del hormigón en formación de solera. Montaje. Conexionado de las colectoras a la entrada. Colocación de marco, tapa de registro y accesorios. Comprobación de su correcto funcionamiento.
Criterio de cómputo de proyecto: Número de unidades previstas, según documentación gráfica de Proyecto.
Criterio de cómputo de obra: Se medirá el número de unidades realmente ejecutadas según especificaciones de Proyecto.

| Código | Ud | Descripción | Rendimiento | Precio | Importe |
|---|---|---|---|---|---|
| mt10haf070jqc | m³ | Hormigón H-35, clase de exposición ambiental A2+Q2, tamaño máximo del agregado 19 mm, consistencia muy plástica, premezclado, según CIRSOC 201 2005. (material) | 0.450 | 7840.33 | 3528.15 |
| mt07ame080iwc | m² | Malla electrosoldada R 335 separación 150x250 mm, con alambres longitudinales de 8 mm de diámetro y alambres transversales de 5,0 mm de diámetro, acero AM 500 N, según IRAM-IAS U 500-06. (material) | 1.750 | 303.04 | 530.32 |
| mt46pdp010k | Ud | Entrada drenante prefabricada de polietileno de alta densidad, de 1,5 m de altura total, compuesta por base plana; cuerpo de tubo ranurado corrugado de doble pared, serie SN-4, rigidez anular nominal 4 kN/m² y 1000 mm de diámetro exterior; cono de reducción; escalera y dos acometidas de 250 mm de diámetro soldadas al cuerpo de la entrada. (material) | 1.000 | 34470.99 | 34470.99 |
| mt46tpr010q | Ud | Tapa circular con bloqueo mediante tres pestañas y marco de fundición dúctil de 850 mm de diámetro exterior y 100 mm de altura, paso libre de 600 mm, para entrada, carga de rotura 400 kN. Tapa revestida con pintura bituminosa y marco provisto de junta de insonorización de polietileno y dispositivo antirrobo. (material) | 1.000 | 4074.04 | 4074.04 |
| au00auh040 |  | Vibrador de hormigón, eléctrico. | 1.000 | 0.00 | 0.00 |
| mo020 | h | Oficial mampostero de albañil de construcción. (mano de obra) | 1.220 | 363.15 | 443.04 |
| mo113 | h | Peón de albañil de construcción. (mano de obra) | 1.220 | 242.79 | 296.20 |
| % | % | Herramientas | 2 % | 43342.74 | 866.85 |
|  |  | Costes directos |  |  | 44209.59 |
