# Hormigón masivo

- Propiedad del archivo: CYPE INGENIEROS, S.A.
- Formato: FIEBDC-3/2002
- Ámbito geográfico: Uruguay
- Divisa: UYU
- Costes indirectos: 3.00 %
- Gastos generales: 13.00 %
- Beneficio industrial: 6.00 %
- IVA: 21.00 %

## C Fundaciones

### CH Hormigones, aceros y encofrados

#### CHH Hormigones

**CHH020** m³ Hormigón masivo.
Hormigón H-13, condición de exposición no agresiva, tamaño máximo del agregado 19,0 mm, ámbito de consistencia A-3, premezclado y vertido desde camión, para formación de zapata.
Incluye: Vertido y compactación del hormigón. Curado del hormigón.
Criterio de cómputo de proyecto: Volumen teórico, según documentación gráfica de Proyecto.
Criterio de cómputo de obra: Se medirá el volumen teórico ejecutado según especificaciones de Proyecto, sin incluir los incrementos por excesos de excavación no autorizados.

| Código | Ud | Descripción | Rendimiento | Precio | Importe |
|---|---|---|---|---|---|
| mt10hmf081abb | m³ | Hormigón masivo H-13, condición de exposición no agresiva, tamaño máximo del agregado 19 mm, ámbito de consistencia A-3, premezclado, según CIRSOC 201 1982. (material) | 1.100 | 6933.16 | 7626.48 |
| au00auh020 |  | Canaleta para vertido del hormigón. | 1.000 | 0.00 | 0.00 |
| au00auh040 |  | Vibrador de hormigón, eléctrico. | 1.000 | 0.00 | 0.00 |
| mo045 | h | Oficial vertedor de hormigón. (mano de obra) | 0.061 | 377.91 | 23.05 |
| mo092 | h | Medio oficial vertedor de hormigón. (mano de obra) | 0.305 | 262.22 | 79.98 |
| % | % | Herramientas | 2 % | 7729.51 | 154.59 |
|  |  | Costes directos |  |  | 7884.10 |
