# Acero para hormigón

- Propiedad del archivo: CYPE INGENIEROS, S.A.
- Formato: FIEBDC-3/2002
- Ámbito geográfico: Uruguay
- Divisa: UYU
- Costes indirectos: 3.00 %
- Gastos generales: 13.00 %
- Beneficio industrial: 6.00 %
- IVA: 21.00 %

## E Estructuras

### EN Hormigones, aceros y encofrados

#### ENA Aceros

**ENA010** kg Acero para hormigón.
Acero ADN 420 para prearmado del acero (corte, doblado y armado) en taller industrial y montaje en columna. Incluso alambre de atar y separadores.
Incluye: Corte y doblado de la armadura. Montaje y colocación de la armadura. Sujeción de la armadura.
Criterio de cómputo de proyecto: Peso teórico calculado según documentación gráfica de Proyecto.
Criterio de cómputo de obra: Se calculará el peso teórico de la armadura ejecutada según especificaciones de Proyecto.

| Código | Ud | Descripción | Rendimiento | Precio | Importe |
|---|---|---|---|---|---|
| mt07sep010ac | Ud | Separador homologado de plástico, para armaduras de columnas de varios diámetros. (material) | 0.100 | 2.64 | 0.26 |
| mt07aco090b | kg | Acero en barras nervuradas, ADN 420, de varios diámetros, según IRAM-IAS U 500-528. (material) | 1.000 | 85.77 | 85.77 |
| mt08var050 | kg | Alambre galvanizado para atar, de 1,30 mm de diámetro. (material) | 0.005 | 47.22 | 0.24 |
| op00ciz020 |  | Cizalla para acero en barras nervuradas. | 1.000 | 0.00 | 0.00 |
| op00ata010 |  | Atadora de armadura. | 1.000 | 0.00 | 0.00 |
| mo043 | h | Oficial herrero. (mano de obra) | 0.009 | 392.50 | 3.53 |
| mo090 | h | Medio oficial herrero. (mano de obra) | 0.009 | 272.35 | 2.45 |
| % | % | Herramientas | 2 % | 92.25 | 1.85 |
|  |  | Costes directos |  |  | 94.10 |
