# Apoyo metálico de presilla

- Propiedad del archivo: CYPE INGENIEROS, S.A.
- Formato: FIEBDC-3/2002
- Ámbito geográfico: Uruguay
- Divisa: UYU
- Costes indirectos: 3.00 %
- Gastos generales: 13.00 %
- Beneficio industrial: 6.00 %
- IVA: 21.00 %

## I Instalaciones

### IU Urbanas

#### IUL Líneas aéreas

**IUL013** Ud Apoyo metálico de presilla.
Apoyo metálico de presilla, de 18 m de altura y 1250 daN de esfuerzo nominal, compuesto de cabeza prismática y fuste troncopiramidal de sección cuadrada, empotrado en dado de hormigón H-25, clase de exposición ambiental A1, tamaño máximo del agregado 19,0 mm, consistencia muy plástica, premezclado, vertido desde camión, en suelo cohesivo. Incluso excavación para fundación con medios mecánicos, transporte y descarga. Totalmente montado.
Incluye: Replanteo. Transporte y descarga. Excavación de la fundación. Eliminación de las tierras sueltas del fondo de la excavación. Izado del apoyo. Colocación y aplomado. Vertido y compactación del hormigón. Eliminación de restos, limpieza final y retirada de escombros. Carga de escombros sobre camión o contenedor.
Criterio de cómputo de proyecto: Número de unidades previstas, según documentación gráfica de Proyecto.
Criterio de cómputo de obra: Se medirá el número de unidades realmente ejecutadas según especificaciones de Proyecto.

| Código | Ud | Descripción | Rendimiento | Precio | Importe |
|---|---|---|---|---|---|
| mt35pya040ss | Ud | Apoyo metálico de presilla, de 18 m de altura y 1250 daN de esfuerzo nominal, compuesto de cabeza prismática y fuste troncopiramidal de sección cuadrada. (material) | 1.000 | 74024.38 | 74024.38 |
| mt10hmf080Ge | m³ | Hormigón masivo H-25, clase de exposición ambiental A1, tamaño máximo del agregado 19 mm, consistencia muy plástica, premezclado, según CIRSOC 201 2005. (material) | 3.465 | 7359.77 | 25501.60 |
| mq01exn010i | h | Miniretroexcavadora sobre neumáticos, de 37,5 kW. (maquinaria) | 0.495 | 1622.69 | 803.23 |
| mq04cag010a | h | Camión con grúa de hasta 6 t. (maquinaria) | 2.357 | 1755.84 | 4138.51 |
| mo020 | h | Oficial mampostero de albañil de construcción. (mano de obra) | 3.119 | 363.15 | 1132.66 |
| mo077 | h | Medio oficial mampostero de albañil de construcción. (mano de obra) | 3.119 | 252.15 | 786.46 |
| % | % | Herramientas | 2 % | 106386.84 | 2127.74 |
|  |  | Costes directos |  |  | 108514.58 |
