# Apoyo metálico de presilla

- Propiedad del archivo: CYPE INGENIEROS, S.A.
- Formato: FIEBDC-3/2002
- Ámbito geográfico: Uruguay
- Divisa: UYU
- Costes indirectos: 3.00 %
- Gastos generales: 13.00 %
- Beneficio industrial: 6.00 %
- IVA: 21.00 %

## I Instalaciones

### IU Urbanas

#### IUL Líneas aéreas

**IUL013** Ud Apoyo metálico de presilla.
Apoyo metálico de presilla, de 10 m de altura y 400 daN de esfuerzo nominal, compuesto de cabeza prismática y fuste troncopiramidal de sección cuadrada, empotrado en dado de hormigón H-25, clase de exposición ambiental A1, tamaño máximo del agregado 19,0 mm, consistencia muy plástica, premezclado, vertido desde camión, en suelo cohesivo. Incluso excavación para fundación con medios mecánicos, transporte y descarga. Totalmente montado.
Incluye: Replanteo. Transporte y descarga. Excavación de la fundación. Eliminación de las tierras sueltas del fondo de la excavación. Izado del apoyo. Colocación y aplomado. Vertido y compactación del hormigón. Eliminación de restos, limpieza final y retirada de escombros. Carga de escombros sobre camión o contenedor.
Criterio de cómputo de proyecto: Número de unidades previstas, según documentación gráfica de Proyecto.
Criterio de cómputo de obra: Se medirá el número de unidades realmente ejecutadas según especificaciones de Proyecto.

| Código | Ud | Descripción | Rendimiento | Precio | Importe |
|---|---|---|---|---|---|
| mt35pya040aa | Ud | Apoyo metálico de presilla, de 10 m de altura y 400 daN de esfuerzo nominal, compuesto de cabeza prismática y fuste troncopiramidal de sección cuadrada. (material) | 1.000 | 23985.52 | 23985.52 |
| mt10hmf080Ge | m³ | Hormigón masivo H-25, clase de exposición ambiental A1, tamaño máximo del agregado 19 mm, consistencia muy plástica, premezclado, según CIRSOC 201 2005. (material) | 0.838 | 7392.91 | 6195.26 |
| mq01exn010i | h | Miniretroexcavadora sobre neumáticos, de 37,5 kW. (maquinaria) | 0.451 | 1647.39 | 742.97 |
| mq04cag010a | h | Camión con grúa de hasta 6 t. (maquinaria) | 0.935 | 1782.57 | 1666.70 |
| mo020 | h | Oficial mampostero de albañil de construcción. (mano de obra) | 2.440 | 377.17 | 920.29 |
| mo077 | h | Medio oficial mampostero de albañil de construcción. (mano de obra) | 2.440 | 261.88 | 638.99 |
| % | % | Herramientas | 2 % | 34149.73 | 682.99 |
|  |  | Costes directos |  |  | 34832.72 |
