# Cámara de inspección para líneas subterráneas de alta tensión

- Propiedad del archivo: CYPE INGENIEROS, S.A.
- Formato: FIEBDC-3/2002
- Ámbito geográfico: Uruguay
- Divisa: UYU
- Costes indirectos: 3.00 %
- Gastos generales: 13.00 %
- Beneficio industrial: 6.00 %
- IVA: 21.00 %

## I Instalaciones

### IU Urbanas

#### IUM Líneas subterráneas de alta tensión

**IUM005** Ud Cámara de inspección para líneas subterráneas de alta tensión.
Cámara de inspección prefabricada de hormigón, sin fondo, de 145x90x120 cm de medidas interiores y 8 cm de espesor de pared, entrada de 62x117 cm, con paredes rebajadas para la entrada de tubos, capaz de soportar una carga de 400 kN, con marco de acero galvanizado y tapa de hormigón armado, de 128x74x5 cm, carga de rotura 125 kN, para líneas subterráneas de alta tensión.
Criterio de valoración económica: El precio no incluye la excavación ni el relleno del trasdós.
Incluye: Replanteo. Colocación de la cámara de inspección prefabricada. Ejecución de taladros para conexionado de tubos. Conexionado de los tubos a la cámara de inspección. Colocación del marco y la tapa.
Criterio de cómputo de proyecto: Número de unidades previstas, según documentación gráfica de Proyecto.
Criterio de cómputo de obra: Se medirá el número de unidades realmente ejecutadas según especificaciones de Proyecto.

| Código | Ud | Descripción | Rendimiento | Precio | Importe |
|---|---|---|---|---|---|
| mt35arg010g | Ud | Cámara de inspección prefabricada de hormigón, sin fondo, de 145x90x120 cm de medidas interiores y 8 cm de espesor de pared, entrada de 62x117 cm, con paredes rebajadas para la entrada de tubos, capaz de soportar una carga de 400 kN, para líneas eléctricas subterráneas. (material) | 1.000 | 7915.52 | 7915.52 |
| mt35arg015c | Ud | Marco de acero galvanizado y tapa de hormigón armado, de 128x74x5 cm, carga de rotura 125 kN. (material) | 1.000 | 4041.87 | 4041.87 |
| mo020 | h | Oficial mampostero de albañil de construcción. (mano de obra) | 0.610 | 363.15 | 221.52 |
| mo077 | h | Medio oficial mampostero de albañil de construcción. (mano de obra) | 0.610 | 252.15 | 153.81 |
| % | % | Herramientas | 2 % | 12332.72 | 246.65 |
|  |  | Costes directos |  |  | 12579.37 |
