# Preinstalación de medidor de riego

- Propiedad del archivo: CYPE INGENIEROS, S.A.
- Formato: FIEBDC-3/2002
- Ámbito geográfico: Uruguay
- Divisa: UYU
- Costes indirectos: 3.00 %
- Gastos generales: 13.00 %
- Beneficio industrial: 6.00 %
- IVA: 21.00 %

## I Instalaciones

### IU Urbanas

#### IUR Redes de riego

**IUR040** Ud Preinstalación de medidor de riego.
Preinstalación de medidor de riego de 1 1/4" DN 32 mm, colocado en gabinete prefabricado, conectado al ramal de acometida y al ramal de abastecimiento y distribución, formada por dos llaves de corte de compuerta de latón fundido; grifo de purga y válvula de retención. Incluso cerradura con llave encastrable y demás material auxiliar. Totalmente montada, conexionada y probada.
Criterio de valoración económica: El precio no incluye el medidor.
Incluye: Replanteo. Colocación y fijación de accesorios y piezas especiales.
Criterio de cómputo de proyecto: Número de unidades previstas, según documentación gráfica de Proyecto.
Criterio de cómputo de obra: Se medirá el número de unidades realmente ejecutadas según especificaciones de Proyecto.

| Código | Ud | Descripción | Rendimiento | Precio | Importe |
|---|---|---|---|---|---|
| mt37svc010i | Ud | Válvula de compuerta de latón fundido, para roscar, de 1 1/4". (material) | 2.000 | 508.59 | 1017.18 |
| mt37sgl010c | Ud | Grifo de purga de 25 mm. (material) | 1.000 | 237.81 | 237.81 |
| mt37svr010d | Ud | Válvula de retención de latón para roscar de 1 1/4". (material) | 1.000 | 479.91 | 479.91 |
| mt37cir010b | Ud | Gabinete de fibra de vidrio de 65x50x20 cm para alojar medidor individual de agua de 25 a 40 mm, provisto de cerradura con llave encastrable. (material) | 1.000 | 3174.94 | 3174.94 |
| mt37www010 | Ud | Material auxiliar para instalaciones de plomería. (material) | 1.000 | 50.14 | 50.14 |
| mo008 | h | Oficial plomero. (mano de obra) | 1.269 | 373.16 | 473.54 |
| mo107 | h | Medio oficial plomero. (mano de obra) | 0.634 | 251.66 | 159.55 |
| % | % | Herramientas | 4 % | 5593.07 | 223.72 |
|  |  | Costes directos |  |  | 5816.79 |
