# Cámara de inspección de hormigón masivo "in situ"

- Propiedad del archivo: CYPE INGENIEROS, S.A.
- Formato: FIEBDC-3/2002
- Ámbito geográfico: Uruguay
- Divisa: UYU
- Costes indirectos: 3.00 %
- Gastos generales: 13.00 %
- Beneficio industrial: 6.00 %
- IVA: 21.00 %

## I Instalaciones

### IU Urbanas

#### IUS Redes de saneamiento

**IUS072** Ud Cámara de inspección de hormigón masivo "in situ".
Formación de cámara de inspección de paso enterrada, de hormigón masivo "in situ" H-35, clase de exposición ambiental A1+Q2, tamaño máximo del agregado 19,0 mm, consistencia muy plástica, de dimensiones interiores 40x40x50 cm, sobre solera de hormigón masivo de 15 cm de espesor, formación de pendiente mínima del 2%, con el mismo tipo de hormigón, cerrada superiormente con marco y tapa de fundición carga de rotura 125 kN; previa excavación con medios mecánicos y posterior relleno del trasdós con material granular. Incluso molde reutilizable de chapa metálica amortizable en 20 usos y colector de conexión de PVC, de tres entradas y una salida, con tapa de registro, para encuentros.
Incluye: Replanteo. Excavación con medios mecánicos. Eliminación de las tierras sueltas del fondo de la excavación. Vertido y compactación del hormigón en formación de solera. Colocación del molde reutilizable. Vertido y compactación del hormigón en formación de la cámara de inspección. Retirada del molde. Conexionado de los colectores a la cámara de inspección. Relleno de hormigón para formación de pendientes. Colocación del colector de conexión de PVC en el fondo de la cámara de inspección. Colocación de la tapa y los accesorios. Relleno del trasdós. Comprobación de su correcto funcionamiento.
Criterio de cómputo de proyecto: Número de unidades previstas, según documentación gráfica de Proyecto.
Criterio de cómputo de obra: Se medirá el número de unidades realmente ejecutadas según especificaciones de Proyecto.

| Código | Ud | Descripción | Rendimiento | Precio | Importe |
|---|---|---|---|---|---|
| mt10hmf080we | m³ | Hormigón masivo H-35, clase de exposición ambiental A1+Q2, tamaño máximo del agregado 19 mm, consistencia muy plástica, premezclado, según CIRSOC 201 2005. (material) | 0.218 | 7719.59 | 1682.87 |
| mt11var130 | Ud | Colector de conexión de PVC, con tres entradas y una salida, con tapa de registro. (material) | 1.000 | 1334.96 | 1334.96 |
| mt08epr030a | Ud | Molde reutilizable para formación de cámaras de inspección de sección cuadrada de 40x40x50 cm, de chapa metálica, incluso accesorios de montaje. (material) | 0.050 | 5729.40 | 286.47 |
| mt11tfa010a | Ud | Marco y tapa de fundición, 40x40 cm, para cámara de inspección registrable, carga de rotura 125 kN. (material) | 1.000 | 747.58 | 747.58 |
| mt01arr010a | t | Grava de cantera, de 19 a 25 mm de diámetro. (material) | 0.355 | 393.03 | 139.53 |
| mq01ret020b | h | Retrocargadora sobre neumáticos, de 70 kW. (maquinaria) | 0.047 | 1296.73 | 60.95 |
| au00auh020 |  | Canaleta para vertido del hormigón. | 1.000 | 0.00 | 0.00 |
| au00auh040 |  | Vibrador de hormigón, eléctrico. | 1.000 | 0.00 | 0.00 |
| mo041 | h | Oficial mampostero de construcción de obra civil. (mano de obra) | 1.098 | 363.15 | 398.74 |
| mo087 | h | Medio oficial mampostero de construcción de obra civil. (mano de obra) | 0.820 | 252.15 | 206.76 |
| % | % | Herramientas | 2 % | 4857.86 | 97.16 |
|  |  | Costes directos |  |  | 4955.02 |
