# Cámara de inspección de hormigón masivo "in situ"

- Propiedad del archivo: CYPE INGENIEROS, S.A.
- Formato: FIEBDC-3/2002
- Ámbito geográfico: Uruguay
- Divisa: UYU
- Costes indirectos: 3.00 %
- Gastos generales: 13.00 %
- Beneficio industrial: 6.00 %
- IVA: 21.00 %

## I Instalaciones

### IU Urbanas

#### IUS Redes de saneamiento

**IUS072** Ud Cámara de inspección de hormigón masivo "in situ".
Formación de cámara de inspección de paso enterrada, de hormigón masivo "in situ" H-35, clase de exposición ambiental A1+Q2, tamaño máximo del agregado 19,0 mm, consistencia muy plástica, de dimensiones interiores 50x50x50 cm, sobre solera de hormigón masivo de 15 cm de espesor, formación de pendiente mínima del 2%, con el mismo tipo de hormigón, cerrada superiormente con marco y tapa de fundición carga de rotura 125 kN; previa excavación con medios manuales y posterior relleno del trasdós con material granular. Incluso molde reutilizable de chapa metálica amortizable en 20 usos y colector de conexión de PVC, de tres entradas y una salida, con tapa de registro, para encuentros.
Incluye: Replanteo. Excavación con medios manuales. Eliminación de las tierras sueltas del fondo de la excavación. Vertido y compactación del hormigón en formación de solera. Colocación del molde reutilizable. Vertido y compactación del hormigón en formación de la cámara de inspección. Retirada del molde. Conexionado de los colectores a la cámara de inspección. Relleno de hormigón para formación de pendientes. Colocación del colector de conexión de PVC en el fondo de la cámara de inspección. Colocación de la tapa y los accesorios. Relleno del trasdós. Comprobación de su correcto funcionamiento.
Criterio de cómputo de proyecto: Número de unidades previstas, según documentación gráfica de Proyecto.
Criterio de cómputo de obra: Se medirá el número de unidades realmente ejecutadas según especificaciones de Proyecto.

| Código | Ud | Descripción | Rendimiento | Precio | Importe |
|---|---|---|---|---|---|
| mt10hmf080we | m³ | Hormigón masivo H-35, clase de exposición ambiental A1+Q2, tamaño máximo del agregado 19 mm, consistencia muy plástica, premezclado, según CIRSOC 201 2005. (material) | 0.265 | 7719.59 | 2045.69 |
| mt11var130 | Ud | Colector de conexión de PVC, con tres entradas y una salida, con tapa de registro. (material) | 1.000 | 1334.96 | 1334.96 |
| mt08epr030b | Ud | Molde reutilizable para formación de cámaras de inspección de sección cuadrada de 50x50x50 cm, de chapa metálica, incluso accesorios de montaje. (material) | 0.050 | 7161.59 | 358.08 |
| mt11tfa010b | Ud | Marco y tapa de fundición, 50x50 cm, para cámara de inspección registrable, carga de rotura 125 kN. (material) | 1.000 | 1420.39 | 1420.39 |
| mt01arr010a | t | Grava de cantera, de 19 a 25 mm de diámetro. (material) | 0.419 | 393.03 | 164.68 |
| au00auh020 |  | Canaleta para vertido del hormigón. | 1.000 | 0.00 | 0.00 |
| au00auh040 |  | Vibrador de hormigón, eléctrico. | 1.000 | 0.00 | 0.00 |
| mo041 | h | Oficial mampostero de construcción de obra civil. (mano de obra) | 1.120 | 363.15 | 406.73 |
| mo087 | h | Medio oficial mampostero de construcción de obra civil. (mano de obra) | 1.760 | 252.15 | 443.78 |
| % | % | Herramientas | 2 % | 6174.31 | 123.49 |
|  |  | Costes directos |  |  | 6297.80 |
