# Cámara de inspección prefabricada

- Propiedad del archivo: CYPE INGENIEROS, S.A.
- Formato: FIEBDC-3/2002
- Ámbito geográfico: Uruguay
- Divisa: UYU
- Costes indirectos: 3.00 %
- Gastos generales: 13.00 %
- Beneficio industrial: 6.00 %
- IVA: 21.00 %

## I Instalaciones

### IU Urbanas

#### IUS Redes de saneamiento

**IUS073** Ud Cámara de inspección prefabricada.
Cámara de inspección de paso enterrada, prefabricada de hormigón, de dimensiones interiores 40x40x50 cm, sobre solera de hormigón masivo H-20, clase de exposición ambiental A1, tamaño máximo del agregado 19,0 mm, consistencia muy plástica de 20 cm de espesor, con marco y tapa prefabricados de hormigón armado y cierre hermético al paso de los olores mefíticos.
Criterio de valoración económica: El precio no incluye la excavación ni el relleno del trasdós.
Incluye: Replanteo. Vertido y compactación del hormigón en formación de solera. Colocación de la cámara de inspección prefabricada. Ejecución de taladros para el conexionado de los colectores a la cámara de inspección. Conexionado de los colectores a la cámara de inspección. Colocación de la tapa y los accesorios. Comprobación de su correcto funcionamiento.
Criterio de cómputo de proyecto: Número de unidades previstas, según documentación gráfica de Proyecto.
Criterio de cómputo de obra: Se medirá el número de unidades realmente ejecutadas según especificaciones de Proyecto.

| Código | Ud | Descripción | Rendimiento | Precio | Importe |
|---|---|---|---|---|---|
| mt10hmf080Fe | m³ | Hormigón masivo H-20, clase de exposición ambiental A1, tamaño máximo del agregado 19 mm, consistencia muy plástica, premezclado, según CIRSOC 201 2005. (material) | 0.098 | 7272.39 | 712.69 |
| mt11arh010b | Ud | Cámara de inspección con fondo, registrable, prefabricada de hormigón fck=25 MPa, de 40x40x50 cm de medidas interiores, para saneamiento. (material) | 1.000 | 1303.62 | 1303.62 |
| mt11arh020b | Ud | Marco y tapa prefabricados de hormigón armado fck=25 MPa, para cámaras de inspección de desagües cloacales de 40x40 cm, espesor de la tapa 4 cm, con cierre hermético al paso de los olores mefíticos. (material) | 1.000 | 444.68 | 444.68 |
| au00auh020 |  | Canaleta para vertido del hormigón. | 1.000 | 0.00 | 0.00 |
| au00auh040 |  | Vibrador de hormigón, eléctrico. | 1.000 | 0.00 | 0.00 |
| mo041 | h | Oficial mampostero de construcción de obra civil. (mano de obra) | 0.610 | 377.17 | 230.07 |
| mo087 | h | Medio oficial mampostero de construcción de obra civil. (mano de obra) | 0.451 | 261.88 | 118.11 |
| % | % | Herramientas | 2 % | 2809.17 | 56.18 |
|  |  | Costes directos |  |  | 2865.35 |
