# Cámara de inspección prefabricada de hormigón, para la red de telecomunicaciones de fibra óptica

- Propiedad del archivo: CYPE INGENIEROS, S.A.
- Formato: FIEBDC-3/2002
- Ámbito geográfico: Uruguay
- Divisa: UYU
- Costes indirectos: 3.00 %
- Gastos generales: 13.00 %
- Beneficio industrial: 6.00 %
- IVA: 21.00 %

## I Instalaciones

### IU Urbanas

#### IUT Redes de telecomunicaciones

**IUT020** Ud Cámara de inspección prefabricada de hormigón, para la red de telecomunicaciones de fibra óptica.
Cámara de inspección de hormigón armado, de 700x700 mm de dimensiones interiores, 950x950x1050 mm de dimensiones exteriores, con tapa de fundición clase D-400, para la red de telecomunicaciones de fibra óptica, colocada sobre solera de hormigón masivo H-20, clase de exposición ambiental A1, tamaño máximo del agregado 19,0 mm, consistencia muy plástica de 10 cm de espesor. Incluso vertido y compactación del hormigón para la formación de solera, conexiones con los conductos y remates. Totalmente montada, sin incluir la excavación ni el relleno perimetral posterior.
Incluye: Replanteo de la cámara de inspección. Eliminación de las tierras sueltas del fondo de la excavación. Vertido y compactación del hormigón en formación de solera. Colocación de la cámara de inspección. Conexionado de tubos de la canalización. Colocación de accesorios.
Criterio de cómputo de proyecto: Número de unidades previstas, según documentación gráfica de Proyecto.
Criterio de cómputo de obra: Se medirá el número de unidades realmente ejecutadas según especificaciones de Proyecto.

| Código | Ud | Descripción | Rendimiento | Precio | Importe |
|---|---|---|---|---|---|
| mt10hmf080Fe | m³ | Hormigón masivo H-20, clase de exposición ambiental A1, tamaño máximo del agregado 19 mm, consistencia muy plástica, premezclado, según CIRSOC 201 2005. (material) | 0.090 | 7239.78 | 651.58 |
| mt40iar110a | Ud | Cámara de inspección de hormigón armado, de 700x700 mm de dimensiones interiores, 950x950x1050 mm de dimensiones exteriores, con tapa de fundición clase D-400. (material) | 1.000 | 23509.39 | 23509.39 |
| mq04cag010a | h | Camión con grúa de hasta 6 t. (maquinaria) | 0.220 | 1755.84 | 386.28 |
| au00auh040 |  | Vibrador de hormigón, eléctrico. | 1.000 | 0.00 | 0.00 |
| mo041 | h | Oficial mampostero de construcción de obra civil. (mano de obra) | 0.854 | 363.15 | 310.13 |
| mo087 | h | Medio oficial mampostero de construcción de obra civil. (mano de obra) | 0.854 | 252.15 | 215.34 |
| % | % | Herramientas | 2 % | 25072.72 | 501.45 |
|  |  | Costes directos |  |  | 25574.17 |
