# Enterrado de piedras

- Propiedad del archivo: CYPE INGENIEROS, S.A.
- Formato: FIEBDC-3/2002
- Ámbito geográfico: Uruguay
- Divisa: UYU
- Costes indirectos: 3.00 %
- Gastos generales: 13.00 %
- Beneficio industrial: 6.00 %
- IVA: 21.00 %

## J Jardinería

### JA Preparación del terreno

#### JAB Acondicionamiento físico

**JAB020** m² Enterrado de piedras.
Enterrado de piedras, a una profundidad de 20 cm, con medios mecánicos, en terreno con la presencia de piedras en un 30% de su superficie.
Incluye: Enterrado de piedras. Señalización y protección del terreno.
Criterio de cómputo de proyecto: Superficie medida en proyección horizontal, según documentación gráfica de Proyecto.
Criterio de cómputo de obra: Se medirá, en proyección horizontal, la superficie realmente ejecutada según especificaciones de Proyecto.

| Código | Ud | Descripción | Rendimiento | Precio | Importe |
|---|---|---|---|---|---|
| mq09tra070 | h | Tractor agrícola, de 44 kW de potencia, equipado con enterradora de piedras. (maquinaria) | 0.132 | 1149.93 | 151.79 |
| mo040 | h | Oficial jardinero. (mano de obra) | 0.037 | 377.17 | 13.96 |
| % | % | Herramientas | 2 % | 165.75 | 3.32 |
|  |  | Costes directos |  |  | 169.07 |
