# Fresado del terreno

- Propiedad del archivo: CYPE INGENIEROS, S.A.
- Formato: FIEBDC-3/2002
- Ámbito geográfico: Uruguay
- Divisa: UYU
- Costes indirectos: 3.00 %
- Gastos generales: 13.00 %
- Beneficio industrial: 6.00 %
- IVA: 21.00 %

## J Jardinería

### JA Preparación del terreno

#### JAB Acondicionamiento físico

**JAB050** m² Fresado del terreno.
Fresado del terreno medio, con medios manuales, mediante motocultor, efectuando dos pasadas cruzadas, alcanzando una profundidad entre 10 y 15 cm y el desmenuzamiento completo de los terrones.
Incluye: Fresado del terreno. Señalización y protección del terreno.
Criterio de cómputo de proyecto: Superficie medida en proyección horizontal, según documentación gráfica de Proyecto.
Criterio de cómputo de obra: Se medirá, en proyección horizontal, la superficie realmente ejecutada según especificaciones de Proyecto.

| Código | Ud | Descripción | Rendimiento | Precio | Importe |
|---|---|---|---|---|---|
| mq09mot010 | h | Motocultor 60/80 cm. (maquinaria) | 0.008 | 97.33 | 0.78 |
| mo086 | h | Medio oficial jardinero. (mano de obra) | 0.009 | 261.88 | 2.36 |
| % | % | Herramientas | 2 % | 3.14 | 0.06 |
|  |  | Costes directos |  |  | 3.20 |
