# Abonado intenso del terreno

- Propiedad del archivo: CYPE INGENIEROS, S.A.
- Formato: FIEBDC-3/2002
- Ámbito geográfico: Uruguay
- Divisa: UYU
- Costes indirectos: 3.00 %
- Gastos generales: 13.00 %
- Beneficio industrial: 6.00 %
- IVA: 21.00 %

## J Jardinería

### JA Preparación del terreno

#### JAD Incorporación de abonos

**JAD020** m² Abonado intenso del terreno.
Abonado intenso del terreno con abono mineral complejo NPK 15-15-15 con un rendimiento de 0,06 kg/m², estiércol tratado con un rendimiento de 6 kg/m² y turba cribada con un rendimiento de 0,001 l/m², extendido con medios manuales y mecánicos, mediante dumper autocargable y posterior volteado del terreno mediante motocultor, hasta conseguir su incorporación al suelo a una profundidad media de 15 cm.
Incluye: Extendido de los productos de abono sobre el terreno. Volteado del terreno. Recogida de restos. Carga a camión o contenedor de los restos.
Criterio de cómputo de proyecto: Superficie medida en proyección horizontal, según documentación gráfica de Proyecto.
Criterio de cómputo de obra: Se medirá, en proyección horizontal, la superficie realmente ejecutada según especificaciones de Proyecto.

| Código | Ud | Descripción | Rendimiento | Precio | Importe |
|---|---|---|---|---|---|
| mt48tip010 | kg | Abono mineral complejo NPK 15-15-15. (material) | 0.060 | 25.85 | 1.55 |
| mt48tie070 | kg | Estiércol. (material) | 6.000 | 1.41 | 8.46 |
| mt48tie060 | m³ | Turba cribada. (material) | 0.001 | 2441.08 | 2.44 |
| mq09mot010 | h | Motocultor 60/80 cm. (maquinaria) | 0.004 | 95.87 | 0.38 |
| mq04dua010a | h | Dumper autocargable de 1,5 t de carga útil. (maquinaria) | 0.044 | 211.27 | 9.30 |
| mo040 | h | Oficial jardinero. (mano de obra) | 0.001 | 363.15 | 0.36 |
| mo086 | h | Medio oficial jardinero. (mano de obra) | 0.098 | 252.15 | 24.71 |
| % | % | Herramientas | 2 % | 47.20 | 0.94 |
|  |  | Costes directos |  |  | 48.14 |
