# Tutor de estaca de madera para árbol

- Propiedad del archivo: CYPE INGENIEROS, S.A.
- Formato: FIEBDC-3/2002
- Ámbito geográfico: Uruguay
- Divisa: UYU
- Costes indirectos: 3.00 %
- Gastos generales: 13.00 %
- Beneficio industrial: 6.00 %
- IVA: 21.00 %

## J Jardinería

### JD Sistemas de drenaje, sujeción y protección

#### JDT Tutores

**JDT010** Ud Tutor de estaca de madera para árbol.
Entutorado triple de árbol, realizado mediante tres estacas, clavadas verticalmente en el fondo del hoyo de plantación, sujetando al tronco del árbol cada una de ellas mediante dos cinturones elásticos de goma, regulables, de 4 cm de ancho, ejerciendo la función de tutor para mantener el árbol derecho durante su crecimiento.
Incluye: Replanteo y clavado de las estacas. Alineación y sujeción del árbol a cada una de las estacas mediante cinta elástica.
Criterio de cómputo de proyecto: Número de unidades previstas, según documentación gráfica de Proyecto.
Criterio de cómputo de obra: Se medirá el número de unidades realmente ejecutadas según especificaciones de Proyecto.

| Código | Ud | Descripción | Rendimiento | Precio | Importe |
|---|---|---|---|---|---|
| mt48tut010k | Ud | Estaca torneada de madera de pino tratada en autoclave con Tanalith E, de 12 cm de diámetro y 250 cm de longitud, con terminación en punta. (material) | 3.000 | 382.94 | 1148.82 |
| mt48tut015 | Ud | Cinta elástica de caucho, de 4 cm de ancho, regulable, sin pasador, de 25 cm de longitud, para la sujeción del tronco del árbol al tutor. (material) | 2.000 | 16.92 | 33.84 |
| mo040 | h | Oficial jardinero. (mano de obra) | 0.531 | 363.15 | 192.83 |
| mo086 | h | Medio oficial jardinero. (mano de obra) | 0.531 | 252.15 | 133.89 |
| % | % | Herramientas | 2 % | 1509.38 | 30.19 |
|  |  | Costes directos |  |  | 1539.57 |
