# Conífera

- Propiedad del archivo: CYPE INGENIEROS, S.A.
- Formato: FIEBDC-3/2002
- Ámbito geográfico: Uruguay
- Divisa: UYU
- Costes indirectos: 3.00 %
- Gastos generales: 13.00 %
- Beneficio industrial: 6.00 %
- IVA: 21.00 %

## J Jardinería

### JS Suministro y plantación de especies

#### JSS Suministro de especies

**JSS040** Ud Conífera.
Araucaria (Araucaria heterophylla excelsa) de 300 a 350 cm de altura; suministro en contenedor estándar.
Incluye: Transporte y descarga a pie de hoyo de plantación.
Criterio de cómputo de proyecto: Número de unidades previstas, según documentación gráfica de Proyecto.
Criterio de cómputo de obra: Se medirá el número de unidades realmente suministradas según especificaciones de Proyecto.

| Código | Ud | Descripción | Rendimiento | Precio | Importe |
|---|---|---|---|---|---|
| mt48ecr030a | Ud | Araucaria (Araucaria heterophylla excelsa) de 300 a 350 cm de altura; suministro en contenedor estándar de 63 l. (material) | 1.000 | 4653.69 | 4653.69 |
| % | % | Herramientas | 2 % | 4653.69 | 93.07 |
|  |  | Costes directos |  |  | 4746.76 |
