# Base granular

- Propiedad del archivo: CYPE INGENIEROS, S.A.
- Formato: FIEBDC-3/2002
- Ámbito geográfico: Uruguay
- Divisa: UYU
- Costes indirectos: 3.00 %
- Gastos generales: 13.00 %
- Beneficio industrial: 6.00 %
- IVA: 21.00 %

## M Pisos y pisos urbanos

### MB Bases y subbases

#### MBG Granulares

**MBG010** m³ Base granular.
Base granular con grava de cantera de piedra granítica, Ø40/70 mm, y compactación al 97% del Proctor Modificado con medios mecánicos, en tongadas de 30 cm de espesor, hasta alcanzar una densidad seca no inferior al al 97% del Proctor Modificado de la máxima obtenida en el ensayo Proctor Modificado, para mejora de las propiedades resistentes del terreno.
Criterio de valoración económica: El precio no incluye la realización del ensayo Proctor Modificado.
Incluye: Transporte y descarga del material a pie de tajo. Extendido del material en tongadas de espesor uniforme. Humectación o desecación de cada tongada. Compactación.
Criterio de cómputo de proyecto: Volumen medido sobre los planos de perfiles transversales del Proyecto, que definen el movimiento de tierras a realizar en obra.
Criterio de cómputo de obra: Se medirá, en perfil compactado, el volumen realmente ejecutado según especificaciones de Proyecto, sin incluir los incrementos por excesos de excavación no autorizados.

| Código | Ud | Descripción | Rendimiento | Precio | Importe |
|---|---|---|---|---|---|
| mt01are010b | m³ | Grava de cantera de piedra granítica, de 40 a 70 mm de diámetro. (material) | 2.100 | 752.45 | 1580.15 |
| mq02rot030b | h | Compactador tándem autopropulsado, de 63 kW, de 9,65 t, ancho de trabajo 168 cm. (maquinaria) | 0.110 | 1477.97 | 162.58 |
| mq04dua020b | h | Dumper de descarga frontal de 2 t de carga útil. (maquinaria) | 0.110 | 334.16 | 36.76 |
| mq02cia020j | h | Camión cisterna, de 8 m³ de capacidad. (maquinaria) | 0.011 | 3826.88 | 42.10 |
| mo113 | h | Peón de albañil de construcción. (mano de obra) | 0.238 | 252.16 | 60.01 |
| % | % | Herramientas | 2 % | 1881.60 | 37.63 |
|  |  | Costes directos |  |  | 1919.23 |
