# Cordón de madera

- Propiedad del archivo: CYPE INGENIEROS, S.A.
- Formato: FIEBDC-3/2002
- Ámbito geográfico: Uruguay
- Divisa: UYU
- Costes indirectos: 3.00 %
- Gastos generales: 13.00 %
- Beneficio industrial: 6.00 %
- IVA: 21.00 %

## M Pisos y pisos urbanos

### ML Bordes y límites de pisos

#### MLB Cordones

**MLB030** m Cordón de madera.
Cordón de madera de pino pinaster (Pinus pinaster), de 18x6 cm de sección, color marrón, tratada en autoclave mediante el método Bethell, con clase de uso 4, con aristas redondeadas en la cara superior, fijado horizontalmente sobre base de hormigón masivo H-20, clase de exposición ambiental A1, tamaño máximo del agregado 19,0 mm, consistencia plástica de 20 cm de espesor y 10 cm de ancho a cada lado del cordón, vertido desde camión, extendido y vibrado, con acabado revocado con fajas fajas fajas fajas fajas maestras, según pendientes del proyecto y colocado sobre explanada con índice CBR > 5 (California Bearing Ratio), no incluida en este precio. Incluso elementos de anclaje y limpieza.
Incluye: Replanteo de alineaciones y niveles. Vertido y extendido del hormigón en cama de apoyo. Presentación, aplomado y nivelación. Fijación del cordón de madera a la base.
Criterio de cómputo de proyecto: Longitud medida según documentación gráfica de Proyecto.
Criterio de cómputo de obra: Se medirá la longitud realmente ejecutada según especificaciones de Proyecto.

| Código | Ud | Descripción | Rendimiento | Precio | Importe |
|---|---|---|---|---|---|
| mt10hmf080Ff | m³ | Hormigón masivo H-20, clase de exposición ambiental A1, tamaño máximo del agregado 19 mm, consistencia plástica, premezclado, según CIRSOC 201 2005. (material) | 0.062 | 7217.63 | 447.49 |
| mt18jbf010a | m | Cordón de madera de pino pinaster (Pinus pinaster), acabado cepillado, de 18x6 cm de sección y 122 cm de longitud, color marrón, con aristas redondeadas en la cara superior, tratada en autoclave mediante el método Bethell, con clase de uso 4. (material) | 1.200 | 345.80 | 414.96 |
| mt18mva085a | Ud | Tarugo expansivo metálico y tirafondo, para fijación de elementos de madera sobre soporte base de hormigón. (material) | 1.000 | 42.82 | 42.82 |
| op00sie010 |  | Sierra de calar. | 1.000 | 0.00 | 0.00 |
| op00tal010 |  | Taladro. | 1.000 | 0.00 | 0.00 |
| op00ato010 |  | Atornillador. | 1.000 | 0.00 | 0.00 |
| mo041 | h | Oficial mampostero de construcción de obra civil. (mano de obra) | 0.291 | 363.15 | 105.68 |
| mo087 | h | Medio oficial mampostero de construcción de obra civil. (mano de obra) | 0.332 | 252.15 | 83.71 |
| % | % | Herramientas | 2 % | 1094.66 | 21.89 |
|  |  | Costes directos |  |  | 1116.55 |
