# Piso con piezas irregulares de piedra natural

- Propiedad del archivo: CYPE INGENIEROS, S.A.
- Formato: FIEBDC-3/2002
- Ámbito geográfico: Uruguay
- Divisa: UYU
- Costes indirectos: 3.00 %
- Gastos generales: 13.00 %
- Beneficio industrial: 6.00 %
- IVA: 21.00 %

## M Pisos y pisos urbanos

### MP Pisos urbanos

#### MPP De piedra natural

**MPP040** m² Piso con piezas irregulares de piedra natural.
Piso con piezas irregulares de granito, de entre 3 y 4 cm de espesor, acabado natural, asentado con mortero de cemento 1:4 y rejuntado con el mismo material. Incluso preparación previa de las piedras, cortes, remates de cantos, realización de encuentros con otros materiales, juntas y limpieza final.
Incluye: Preparación de la superficie soporte. Preparación de las piezas. Colocación de las piezas. Rejuntado. Limpieza.
Criterio de cómputo de proyecto: Superficie medida en proyección horizontal, según documentación gráfica de Proyecto.
Criterio de cómputo de obra: Se medirá, en proyección horizontal, la superficie realmente ejecutada según especificaciones de Proyecto.

| Código | Ud | Descripción | Rendimiento | Precio | Importe |
|---|---|---|---|---|---|
| mt19cir010i | m² | Piezas irregulares de granito, de entre 3 y 4 cm de espesor, acabado natural. (material) | 1.050 | 509.94 | 535.44 |
| mt09mor010e | m³ | Mortero de cemento CEM II/B-P 32,5 N tipo M-10, confeccionado en obra con 380 kg/m³ de cemento y una proporción en volumen 1/4. (material) | 0.030 | 4084.65 | 122.54 |
| mt08aaa010a | m³ | Agua. (material) | 0.020 | 47.00 | 0.94 |
| op00sie030 |  | Sierra de disco de diamante, para mesa de trabajo, de corte húmedo. | 1.000 | 0.00 | 0.00 |
| op00tal010 |  | Taladro. | 1.000 | 0.00 | 0.00 |
| mo022 | h | Oficial colocador de piedra natural. (mano de obra) | 0.610 | 363.15 | 221.52 |
| mo060 | h | Medio oficial colocador de piedra natural. (mano de obra) | 0.610 | 252.15 | 153.81 |
| mo113 | h | Peón de albañil de construcción. (mano de obra) | 0.122 | 242.79 | 29.62 |
| % | % | Herramientas | 2 % | 1063.87 | 21.28 |
|  |  | Costes directos |  |  | 1085.15 |
