# Marca vial longitudinal de enmascaramiento

- Propiedad del archivo: CYPE INGENIEROS, S.A.
- Formato: FIEBDC-3/2002
- Ámbito geográfico: Uruguay
- Divisa: UYU
- Costes indirectos: 3.00 %
- Gastos generales: 13.00 %
- Beneficio industrial: 6.00 %
- IVA: 21.00 %

## M Pisos y pisos urbanos

### MS Señalización vial

#### MSH Señalización horizontal

**MSH050** m Marca vial longitudinal de enmascaramiento.
Aplicación mecánica con máquina de accionamiento manual de pintura alcídica color negro, para marca vial longitudinal de enmascaramiento, de 15 cm de ancho.
Incluye: Replanteo. Barrido mediante barredora mecánica. Aplicación mecánica de la mezcla con máquina de accionamiento manual.
Criterio de cómputo de proyecto: Longitud medida según documentación gráfica de Proyecto.
Criterio de cómputo de obra: Se medirá la longitud realmente ejecutada según especificaciones de Proyecto.

| Código | Ud | Descripción | Rendimiento | Precio | Importe |
|---|---|---|---|---|---|
| mt27mvh030c | kg | Pintura alcídica color negro. (material) | 0.108 | 108.42 | 11.71 |
| mq11bar010 | h | Barredora remolcada con motor auxiliar. (maquinaria) | 0.001 | 2113.64 | 2.11 |
| mq08war010a | h | Máquina manual, para pintar marcas viales sobre la calzada. (maquinaria) | 0.006 | 1065.22 | 6.39 |
| mo041 | h | Oficial mampostero de construcción de obra civil. (mano de obra) | 0.010 | 363.15 | 3.63 |
| mo087 | h | Medio oficial mampostero de construcción de obra civil. (mano de obra) | 0.005 | 252.15 | 1.26 |
| % | % | Herramientas | 2 % | 25.10 | 0.50 |
|  |  | Costes directos |  |  | 25.60 |
