# Enmascaramiento de flechas e inscripciones en viales

- Propiedad del archivo: CYPE INGENIEROS, S.A.
- Formato: FIEBDC-3/2002
- Ámbito geográfico: Uruguay
- Divisa: UYU
- Costes indirectos: 3.00 %
- Gastos generales: 13.00 %
- Beneficio industrial: 6.00 %
- IVA: 21.00 %

## M Pisos y pisos urbanos

### MS Señalización vial

#### MSH Señalización horizontal

**MSH070** m² Enmascaramiento de flechas e inscripciones en viales.
Aplicación mecánica con máquina autopropulsada de pintura alcídica color negro, para enmascaramiento de flechas e inscripciones en viales.
Incluye: Replanteo. Barrido mediante barredora mecánica. Aplicación mecánica de la mezcla mediante pulverización.
Criterio de cómputo de proyecto: Superficie medida según documentación gráfica de Proyecto.
Criterio de cómputo de obra: Se medirá la superficie realmente fresada según especificaciones de Proyecto.

| Código | Ud | Descripción | Rendimiento | Precio | Importe |
|---|---|---|---|---|---|
| mt27mvh030c | kg | Pintura alcídica color negro. (material) | 0.720 | 108.42 | 78.06 |
| mq11bar010 | h | Barredora remolcada con motor auxiliar. (maquinaria) | 0.001 | 2113.64 | 2.11 |
| mq08war010b | h | Máquina autopropulsada, para pintar marcas viales sobre la calzada. (maquinaria) | 0.001 | 1420.29 | 1.42 |
| mo041 | h | Oficial mampostero de construcción de obra civil. (mano de obra) | 0.037 | 363.15 | 13.44 |
| mo087 | h | Medio oficial mampostero de construcción de obra civil. (mano de obra) | 0.073 | 252.15 | 18.41 |
| % | % | Herramientas | 2 % | 113.44 | 2.27 |
|  |  | Costes directos |  |  | 115.71 |
