# Juego biosaludable, tipo andador en suspensión

- Propiedad del archivo: CYPE INGENIEROS, S.A.
- Formato: FIEBDC-3/2002
- Ámbito geográfico: Uruguay
- Divisa: UYU
- Costes indirectos: 3.00 %
- Gastos generales: 13.00 %
- Beneficio industrial: 6.00 %
- IVA: 21.00 %

## T Equipamiento urbano

### TB Áreas de juegos biosaludables

#### TBM Para personas adultas

**TBM030** Ud Juego biosaludable, tipo andador en suspensión.
Juego biosaludable, tipo andador en suspensión, para un usuario, de tubo de acero galvanizado pintado con pintura de poliéster, de 115x74x133 cm. Colocación en obra: con tarugos químicos, sobre una base de hormigón.
Incluye: Replanteo. Excavación. Hormigonado de la base de apoyo. Fijación del juego biosaludable.
Criterio de cómputo de proyecto: Número de unidades previstas, según documentación gráfica de Proyecto.
Criterio de cómputo de obra: Se medirá el número de unidades realmente ejecutadas según especificaciones de Proyecto.

| Código | Ud | Descripción | Rendimiento | Precio | Importe |
|---|---|---|---|---|---|
| mt10hmf080Ff | m³ | Hormigón masivo H-20, clase de exposición ambiental A1, tamaño máximo del agregado 19 mm, consistencia plástica, premezclado, según CIRSOC 201 2005. (material) | 0.113 | 7217.63 | 815.59 |
| mt50spl105b | Ud | Fijación compuesta por tarugo químico, arandela y tornillo de acero. (material) | 4.000 | 178.67 | 714.68 |
| mt52jbs090a | Ud | Juego biosaludable, tipo andador en suspensión, para un usuario, formado por poste de tubo de acero galvanizado pintado con pintura de poliéster, estructura soporte tubular, reposapiés de polietileno, movimiento amortiguado mediante doble sistema de elastómeros y tornillos de acero inoxidable, de 115x74x133 cm, con zona de seguridad de 14 m²; para la realización de ejercicio cardiovascular del tren inferior. (material) | 1.000 | 51450.99 | 51450.99 |
| op00tal010 |  | Taladro. | 1.000 | 0.00 | 0.00 |
| op00ato010 |  | Atornillador. | 1.000 | 0.00 | 0.00 |
| mo041 | h | Oficial mampostero de construcción de obra civil. (mano de obra) | 2.074 | 363.15 | 753.17 |
| mo087 | h | Medio oficial mampostero de construcción de obra civil. (mano de obra) | 2.074 | 252.15 | 522.96 |
| % | % | Herramientas | 2 % | 54257.39 | 1085.15 |
|  |  | Costes directos |  |  | 55342.54 |
