# Juego de redes para porterías de fútbol

- Propiedad del archivo: CYPE INGENIEROS, S.A.
- Formato: FIEBDC-3/2002
- Ámbito geográfico: Uruguay
- Divisa: UYU
- Costes indirectos: 3.00 %
- Gastos generales: 13.00 %
- Beneficio industrial: 6.00 %
- IVA: 21.00 %

## T Equipamiento urbano

### TD Equipamientos deportivos

#### TDG Juegos deportivos

**TDG120** Ud Juego de redes para porterías de fútbol.
Juego de dos redes para porterías de fútbol 7 o fútbol 8, de cuerdas de de nylon de 3 mm de diámetro.
Incluye: Replanteo. Colocación.
Criterio de cómputo de proyecto: Número de unidades previstas, según documentación gráfica de Proyecto.
Criterio de cómputo de obra: Se medirá el número de unidades realmente ejecutadas según especificaciones de Proyecto.

| Código | Ud | Descripción | Rendimiento | Precio | Importe |
|---|---|---|---|---|---|
| mt52dep340e | Ud | Juego de dos redes para porterías de fútbol 7 o fútbol 8, de cuerdas de de nylon de 3 mm de diámetro. (material) | 1.000 | 4557.66 | 4557.66 |
| mo011 | h | Oficial montador. (mano de obra) | 0.366 | 404.60 | 148.08 |
| mo080 | h | Medio oficial montador. (mano de obra) | 0.366 | 273.34 | 100.04 |
| % | % | Herramientas | 2 % | 4805.78 | 96.12 |
|  |  | Costes directos |  |  | 4901.90 |
