# Mesa de ping-pong, antivandálica

- Propiedad del archivo: CYPE INGENIEROS, S.A.
- Formato: FIEBDC-3/2002
- Ámbito geográfico: Uruguay
- Divisa: UYU
- Costes indirectos: 3.00 %
- Gastos generales: 13.00 %
- Beneficio industrial: 6.00 %
- IVA: 21.00 %

## T Equipamiento urbano

### TD Equipamientos deportivos

#### TDG Juegos deportivos

**TDG150** Ud Mesa de ping-pong, antivandálica.
Mesa de ping-pong, antivandálica, formada por: tablero de 274x152x6,5 cm, de poliéster y fibra de vidrio reforzado en su interior por un bastidor de tubos metálicos, colocado a una altura de 76 cm, soportes metálicos de tubo rectangular soldado y reforzado, con protección anticorrosión y red de plancha metálica perforada de 2 mm de espesor con armazón de acero macizo en todo el perímetro, fijada a una superficie soporte con elementos de anclaje.
Criterio de valoración económica: El precio no incluye la superficie soporte.
Incluye: Replanteo. Montaje y fijación del equipamiento deportivo. Comprobación de su correcto funcionamiento.
Criterio de cómputo de proyecto: Número de unidades previstas, según documentación gráfica de Proyecto.
Criterio de cómputo de obra: Se medirá el número de unidades realmente ejecutadas según especificaciones de Proyecto.

| Código | Ud | Descripción | Rendimiento | Precio | Importe |
|---|---|---|---|---|---|
| mt52dep360 | Ud | Mesa de ping-pong, antivandálica, formada por: tablero de 274x152x6,5 cm, de poliéster y fibra de vidrio reforzado en su interior por un bastidor de tubos metálicos, colocado a una altura de 76 cm, soportes metálicos de tubo rectangular soldado y reforzado, con protección anticorrosión y red de plancha metálica perforada de 2 mm de espesor con armazón de acero macizo en todo el perímetro, incluso pernos de anclaje. (material) | 1.000 | 99667.45 | 99667.45 |
| mo011 | h | Oficial montador. (mano de obra) | 0.610 | 387.56 | 236.41 |
| mo080 | h | Medio oficial montador. (mano de obra) | 1.220 | 261.88 | 319.49 |
| % | % | Herramientas | 2 % | 100223.35 | 2004.47 |
|  |  | Costes directos |  |  | 102227.82 |
