# Baliza de acero corten

- Propiedad del archivo: CYPE INGENIEROS, S.A.
- Formato: FIEBDC-3/2002
- Ámbito geográfico: Uruguay
- Divisa: UYU
- Costes indirectos: 3.00 %
- Gastos generales: 13.00 %
- Beneficio industrial: 6.00 %
- IVA: 21.00 %

## T Equipamiento urbano

### TI Iluminación viaria

#### TIB Balizas

**TIB010** Ud Baliza de acero corten.
Baliza modelo Área "SANTA & COLE", de 1100 mm de altura, compuesta por cuerpo de acero corten de 6 mm de espesor con forma de tetraedro y reflector inclinado de acero inoxidable AISI 304, con 3 led de 25 W, clase de protección I, grado de protección IP66, fijada a una base de hormigón H-20, clase de exposición ambiental A1, tamaño máximo del agregado 19,0 mm, consistencia plástica. Incluso replanteo, excavación manual del terreno, elementos de anclaje, accesorios y eliminación y limpieza del material sobrante.
Incluye: Replanteo. Excavación. Hormigonado de la base de apoyo. Colocación de los elementos de anclaje. Fijación de la baliza. Conexionado. Colocación de la lámpara y accesorios. Eliminación y limpieza del material sobrante.
Criterio de cómputo de proyecto: Número de unidades previstas, según documentación gráfica de Proyecto.
Criterio de cómputo de obra: Se medirá el número de unidades realmente ejecutadas según especificaciones de Proyecto.

| Código | Ud | Descripción | Rendimiento | Precio | Importe |
|---|---|---|---|---|---|
| mt34syc301b | Ud | Baliza modelo Área "SANTA & COLE", de 1100 mm de altura, compuesta por cuerpo de acero corten de 6 mm de espesor con forma de tetraedro y reflector inclinado de acero inoxidable AISI 304, con 3 led de 25 W, clase de protección I, grado de protección IP66, incluso pernos de anclaje. (material) | 1.000 | 95144.33 | 95144.33 |
| mt10hmf080Fe | m³ | Hormigón masivo H-20, clase de exposición ambiental A1, tamaño máximo del agregado 19 mm, consistencia muy plástica, premezclado, según CIRSOC 201 2005. (material) | 0.250 | 7272.39 | 1818.10 |
| mo020 | h | Oficial mampostero de albañil de construcción. (mano de obra) | 0.244 | 377.17 | 92.03 |
| mo077 | h | Medio oficial mampostero de albañil de construcción. (mano de obra) | 0.244 | 261.88 | 63.90 |
| mo003 | h | Oficial electricista. (mano de obra) | 0.244 | 387.56 | 94.56 |
| mo102 | h | Medio oficial electricista. (mano de obra) | 0.244 | 261.38 | 63.78 |
| % | % | Herramientas | 2 % | 97276.70 | 1945.53 |
|  |  | Costes directos |  |  | 99222.23 |
