# Balancín

- Propiedad del archivo: CYPE INGENIEROS, S.A.
- Formato: FIEBDC-3/2002
- Ámbito geográfico: Uruguay
- Divisa: UYU
- Costes indirectos: 3.00 %
- Gastos generales: 13.00 %
- Beneficio industrial: 6.00 %
- IVA: 21.00 %

## T Equipamiento urbano

### TJ Áreas de juegos infantiles

#### TJJ Juegos infantiles

**TJJ020** Ud Balancín.
Balancín de madera de pino silvestre, tratada en autoclave, de 2 plazas, para niños de 4 a 12 años, con zona de seguridad de 12,00 m² y 1,15 m de altura libre de caída. Colocación en obra: con tarugos químicos, sobre una base de hormigón.
Incluye: Replanteo. Excavación. Hormigonado de la base de apoyo. Fijación del juego infantil.
Criterio de cómputo de proyecto: Número de unidades previstas, según documentación gráfica de Proyecto.
Criterio de cómputo de obra: Se medirá el número de unidades realmente ejecutadas según especificaciones de Proyecto.

| Código | Ud | Descripción | Rendimiento | Precio | Importe |
|---|---|---|---|---|---|
| mt10hmf080Ff | m³ | Hormigón masivo H-20, clase de exposición ambiental A1, tamaño máximo del agregado 19 mm, consistencia plástica, premezclado, según CIRSOC 201 2005. (material) | 0.200 | 7217.63 | 1443.53 |
| mt50spl105b | Ud | Fijación compuesta por tarugo químico, arandela y tornillo de acero. (material) | 4.000 | 178.67 | 714.68 |
| mt52jig020O | Ud | Balancín de madera de pino silvestre, tratada en autoclave, de 2 plazas, con muelles de acero y asientos de polietileno, para niños de 4 a 12 años, con zona de seguridad de 12,00 m² y 1,15 m de altura libre de caída, con elementos de fijación. Y. (material) | 1.000 | 27411.10 | 27411.10 |
| op00tal010 |  | Taladro. | 1.000 | 0.00 | 0.00 |
| op00ato010 |  | Atornillador. | 1.000 | 0.00 | 0.00 |
| mo041 | h | Oficial mampostero de construcción de obra civil. (mano de obra) | 3.659 | 363.15 | 1328.77 |
| mo087 | h | Medio oficial mampostero de construcción de obra civil. (mano de obra) | 3.659 | 252.15 | 922.62 |
| % | % | Herramientas | 2 % | 31820.70 | 636.41 |
|  |  | Costes directos |  |  | 32457.11 |
