# Contenedor de carga trasera, de polietileno

- Propiedad del archivo: CYPE INGENIEROS, S.A.
- Formato: FIEBDC-3/2002
- Ámbito geográfico: Uruguay
- Divisa: UYU
- Costes indirectos: 3.00 %
- Gastos generales: 13.00 %
- Beneficio industrial: 6.00 %
- IVA: 21.00 %

## T Equipamiento urbano

### TM Equipamiento urbano

#### TMC Contenedores

**TMC010** Ud Contenedor de carga trasera, de polietileno.
Contenedor de carga trasera de polietileno de alta densidad para recogida selectiva de papel y cartón, de 770 l de capacidad y 308 kg de carga máxima, de 794x1372x1300 mm, color azul, provisto de cuatro ruedas de 200 mm de diámetro con llantas de polipropileno y cubierta de caucho macizo sobre eje electrocincado, asas auxiliares, bandas reflectantes, pedal de apertura de tapa y cerradura.
Incluye: Descarga en obra. Montaje.
Criterio de cómputo de proyecto: Número de unidades previstas, según documentación gráfica de Proyecto.
Criterio de cómputo de obra: Se medirá el número de unidades realmente ejecutadas según especificaciones de Proyecto.

| Código | Ud | Descripción | Rendimiento | Precio | Importe |
|---|---|---|---|---|---|
| mt52muc010iggG | Ud | Contenedor de carga trasera de polietileno de alta densidad para recogida selectiva de papel y cartón, de 770 l de capacidad y 308 kg de carga máxima, de 794x1372x1300 mm, color azul, resistente a los rayos ultravioleta, a la intemperie, a las soluciones ácidas y alcalinas, a hongos y bacterias y a detergentes, provisto de cuatro ruedas de 200 mm de diámetro con llantas de polipropileno y cubierta de caucho macizo sobre eje electrocincado, asas auxiliares, bandas reflectantes, pedal de apertura de tapa y cerradura. (material) | 1.000 | 9843.08 | 9843.08 |
| mq04cag010a | h | Camión con grúa de hasta 6 t. (maquinaria) | 0.220 | 1755.84 | 386.28 |
| mo087 | h | Medio oficial mampostero de construcción de obra civil. (mano de obra) | 0.244 | 252.15 | 61.52 |
| % | % | Herramientas | 2 % | 10290.88 | 205.82 |
|  |  | Costes directos |  |  | 10496.70 |
