# Jardinera de hormigón prefabricado

- Propiedad del archivo: CYPE INGENIEROS, S.A.
- Formato: FIEBDC-3/2002
- Ámbito geográfico: Uruguay
- Divisa: UYU
- Costes indirectos: 3.00 %
- Gastos generales: 13.00 %
- Beneficio industrial: 6.00 %
- IVA: 21.00 %

## T Equipamiento urbano

### TM Equipamiento urbano

#### TMJ Jardineras

**TMJ050** Ud Jardinera de hormigón prefabricado.
Jardinera circular de hormigón prefabricado, de 80 cm de diámetro y 52 cm de altura.
Incluye: Colocación de la jardinera. Eliminación y limpieza del material sobrante.
Criterio de cómputo de proyecto: Número de unidades previstas, según documentación gráfica de Proyecto.
Criterio de cómputo de obra: Se medirá el número de unidades realmente ejecutadas según especificaciones de Proyecto.

| Código | Ud | Descripción | Rendimiento | Precio | Importe |
|---|---|---|---|---|---|
| mt52mug240i | Ud | Jardinera circular de hormigón prefabricado, de 80 cm de diámetro y 52 cm de altura. (material) | 1.000 | 24761.19 | 24761.19 |
| mq04cag010a | h | Camión con grúa de hasta 6 t. (maquinaria) | 0.407 | 1755.84 | 714.63 |
| mo041 | h | Oficial mampostero de construcción de obra civil. (mano de obra) | 0.451 | 363.15 | 163.78 |
| mo087 | h | Medio oficial mampostero de construcción de obra civil. (mano de obra) | 0.744 | 252.15 | 187.60 |
| % | % | Herramientas | 2 % | 25827.20 | 516.54 |
|  |  | Costes directos |  |  | 26343.74 |
