# Jardinera de acero

- Propiedad del archivo: CYPE INGENIEROS, S.A.
- Formato: FIEBDC-3/2002
- Ámbito geográfico: Uruguay
- Divisa: UYU
- Costes indirectos: 3.00 %
- Gastos generales: 13.00 %
- Beneficio industrial: 6.00 %
- IVA: 21.00 %

## T Equipamiento urbano

### TM Equipamiento urbano

#### TMJ Jardineras

**TMJ060** Ud Jardinera de acero.
Jardinera troncocónica de acero, de 130 cm de diámetro superior y 50 cm de altura y 330 litros de capacidad, con imprimación epoxi y pintura de poliéster.
Incluye: Colocación de la jardinera. Eliminación y limpieza del material sobrante.
Criterio de cómputo de proyecto: Número de unidades previstas, según documentación gráfica de Proyecto.
Criterio de cómputo de obra: Se medirá el número de unidades realmente ejecutadas según especificaciones de Proyecto.

| Código | Ud | Descripción | Rendimiento | Precio | Importe |
|---|---|---|---|---|---|
| mt52mug250Ac | Ud | Jardinera troncocónica de acero, de 130 cm de diámetro superior y 50 cm de altura y 330 litros de capacidad, con imprimación epoxi y pintura de poliéster. (material) | 1.000 | 55383.04 | 55383.04 |
| mq04cag010a | h | Camión con grúa de hasta 6 t. (maquinaria) | 0.352 | 1782.57 | 627.46 |
| mo041 | h | Oficial mampostero de construcción de obra civil. (mano de obra) | 0.390 | 377.17 | 147.10 |
| mo087 | h | Medio oficial mampostero de construcción de obra civil. (mano de obra) | 0.647 | 261.88 | 169.44 |
| % | % | Herramientas | 2 % | 56327.04 | 1126.54 |
|  |  | Costes directos |  |  | 57453.58 |
