# Banderola para soporte de carteles de señalización vertical de tráfico

- Propiedad del archivo: CYPE INGENIEROS, S.A.
- Formato: FIEBDC-3/2002
- Ámbito geográfico: Uruguay
- Divisa: UYU
- Costes indirectos: 3.00 %
- Gastos generales: 13.00 %
- Beneficio industrial: 6.00 %
- IVA: 21.00 %

## T Equipamiento urbano

### TS Señalización y soportes publicitarios

#### TSV Señalización vertical

**TSV010** Ud Banderola para soporte de carteles de señalización vertical de tráfico.
Banderola de acero galvanizado, bidintel, de 8 m de brazo y 6 m de gálibo, para soporte de carteles de señalización vertical de tráfico con una superficie máxima de 15 m², fijada con anclajes a fundación existente (no incluida en este precio). Incluso uniones, soldaduras, cortes, piezas especiales y despuntes.
Incluye: Replanteo y marcado de los ejes. Izado y presentación de la banderola mediante grúa. Aplomado. Resolución de las uniones a la base de fundación. Reglaje de la pieza y ajuste definitivo de las uniones.
Criterio de cómputo de proyecto: Número de unidades previstas, según documentación gráfica de Proyecto.
Criterio de cómputo de obra: Se medirá el número de unidades realmente suministradas según especificaciones de Proyecto.

| Código | Ud | Descripción | Rendimiento | Precio | Importe |
|---|---|---|---|---|---|
| mt53bps010h | Ud | Banderola de acero galvanizado, bidintel, de 8 m de brazo y 6 m de gálibo, para soporte de carteles de señalización vertical de tráfico con una superficie máxima de 15 m², con uniones y anclajes para fijar a fundación. (material) | 1.000 | 351810.42 | 351810.42 |
| mq07gte010c | h | Grúa autopropulsada de brazo telescópico con una capacidad de elevación de 30 t y 27 m de altura máxima de trabajo. (maquinaria) | 6.600 | 2378.99 | 15701.33 |
| mo047 | h | Oficial montador de estructura metálica. (mano de obra) | 14.638 | 377.91 | 5531.85 |
| mo094 | h | Medio oficial montador de estructura metálica. (mano de obra) | 14.638 | 262.22 | 3838.38 |
| % | % | Herramientas | 2 % | 376881.98 | 7537.64 |
|  |  | Costes directos |  |  | 384419.62 |
