# Panel complementario de tráfico

- Propiedad del archivo: CYPE INGENIEROS, S.A.
- Formato: FIEBDC-3/2002
- Ámbito geográfico: Uruguay
- Divisa: UYU
- Costes indirectos: 3.00 %
- Gastos generales: 13.00 %
- Beneficio industrial: 6.00 %
- IVA: 21.00 %

## T Equipamiento urbano

### TS Señalización y soportes publicitarios

#### TSV Señalización vertical

**TSV060** Ud Panel complementario de tráfico.
Suministro y colocación sobre el soporte de panel complementario de tráfico de acero galvanizado, de 30x15 cm, con retrorreflectancia nivel 2 (H.I.). Incluso accesorios, tornillería y elementos de anclaje.
Incluye: Montaje.
Criterio de cómputo de proyecto: Número de unidades previstas, según documentación gráfica de Proyecto.
Criterio de cómputo de obra: Se medirá el número de unidades realmente suministradas según especificaciones de Proyecto.

| Código | Ud | Descripción | Rendimiento | Precio | Importe |
|---|---|---|---|---|---|
| mt53spc100e | Ud | Panel complementario de tráfico de acero galvanizado, de 30x15 cm, con retrorreflectancia nivel 2 (H.I.), incluso accesorios, tornillería y elementos de anclaje. (material) | 1.000 | 1557.75 | 1557.75 |
| mq07cce010a | h | Camión con cesta elevadora de brazo articulado de 16 m de altura máxima de trabajo y 260 kg de carga máxima. (maquinaria) | 0.187 | 673.93 | 126.02 |
| mo041 | h | Oficial mampostero de construcción de obra civil. (mano de obra) | 0.122 | 363.15 | 44.30 |
| mo087 | h | Medio oficial mampostero de construcción de obra civil. (mano de obra) | 0.122 | 252.15 | 30.76 |
| % | % | Herramientas | 2 % | 1758.83 | 35.18 |
|  |  | Costes directos |  |  | 1794.01 |
