# Malla electrosoldada para protección de pequeño hueco horizontal de losa

- Propiedad del archivo: CYPE INGENIEROS, S.A.
- Formato: FIEBDC-3/2002
- Ámbito geográfico: Uruguay
- Divisa: UYU
- Costes indirectos: 3.00 %
- Gastos generales: 13.00 %
- Beneficio industrial: 6.00 %
- IVA: 21.00 %

## Y Seguridad y salud

### YC Sistemas de protección colectiva

#### YCH Protección de huecos horizontales en estructuras

**YCH050** m² Malla electrosoldada para protección de pequeño hueco horizontal de losa.
Protección de hueco horizontal de losa de superficie inferior o igual a 1 m² mediante malla electrosoldada Q 139 100x100 mm de acero AM 500 N, embebida en el hormigón, colocada antes del hormigonado de la losa, centrada sobre el hueco y empotrada como mínimo 1,0 m por cada lado en los laterales del lado mayor del panel, protegida adicionalmente con tablero de madera de pino de 22 mm de espesor, colocado de manera que cubra la totalidad del hueco y sujeto a la losa con puntas planas de acero de modo que se impida su movimiento horizontal, amortizable en 4 usos. Incluso alambre galvanizado para atar la malla electrosoldada a la armadura de la losa.
Criterio de cómputo de proyecto: Superficie del hueco horizontal, medida según Estudio o Estudio Básico de Seguridad y Salud.
Criterio de cómputo de obra: Se medirá la superficie realmente montada según especificaciones de Estudio o Estudio Básico de Seguridad y Salud.

| Código | Ud | Descripción | Rendimiento | Precio | Importe |
|---|---|---|---|---|---|
| mt07ame080bha | m² | Malla electrosoldada Q 139 separación 100x100 mm, con alambres longitudinales de 4,2 mm de diámetro y alambres transversales de 4,0 mm de diámetro, acero AM 500 N, según IRAM-IAS U 500-06. (material) | 8.658 | 199.44 | 1726.75 |
| mt13blm010d | m² | Tablero de madera de pino hidrofugada, espesor 22 mm. (material) | 0.333 | 351.84 | 117.16 |
| mt50sph020 | kg | Puntas planas de acero de 20x100 mm. (material) | 0.020 | 38.08 | 0.76 |
| mt08var050 | kg | Alambre galvanizado para atar, de 1,30 mm de diámetro. (material) | 0.020 | 47.22 | 0.94 |
| mo119 | h | Oficial 1ª Seguridad y Salud. (mano de obra) | 0.122 | 377.17 | 46.01 |
| mo120 | h | Peón Seguridad y Salud. (mano de obra) | 0.122 | 252.16 | 30.76 |
| % | % | Herramientas | 2 % | 1922.38 | 38.45 |
|  |  | Costes directos |  |  | 1960.83 |
