# Estabilización de taludes mediante la proyección por vía húmeda de hormigón

- Propiedad del archivo: CYPE Ingenieros S.A.
- Formato: FIEBDC-3/2016
- Programa: Generador de precios de la construcción. CYPE Ingenieros, S.A.
- Fecha: 07/11/2025
- Ámbito geográfico: Uruguay
- Divisa: UYU
- Costes indirectos: 3 %
- Gastos generales: 13 %
- Beneficio industrial: 6 %
- IVA: 21 %

## A Preparación del terreno

### AC Movimiento de tierras en obra civil

#### ACV Estabilización y revegetación de taludes

**ACV001** m² Estabilización de taludes mediante la proyección por vía húmeda de hormigón.
Estabilización de taludes mediante la proyección por vía húmeda de hormigón H-25, clase de exposición ambiental A2, tamaño máximo del agregado 19,0 mm, consistencia fluida, de 10 cm de espesor total en capas sucesivas.
Incluye: Preparación de la superficie soporte. Regulación de la uniformidad de la presión del aire y de la velocidad. Regulación del contenido de agua. Proyección del material, manteniendo la boquilla a la distancia adecuada. Retirada y carga de los productos de rebote y de los restos generados.
Criterio de cómputo de proyecto: Superficie medida en proyección vertical, según documentación gráfica de Proyecto.
Criterio de cómputo de obra: Se medirá, en proyección vertical, la superficie realmente ejecutada según especificaciones de Proyecto.

| Código | Ud | Descripción | Rendimiento | Precio | Importe |
|---|---|---|---|---|---|
| mt10hes200a | m³ | Hormigón para proyectar, H-25, clase de exposición ambiental A2, tamaño máximo del agregado 19,0 mm, consistencia fluida, con una dosificación de cemento de 400 kg/m³, premezclado. (material) | 0.13 | 3845.41 | 499.903 |
| mq06gun010 | h | Equipo para proyectar hormigón de hormigón por vía húmeda 33 kW. (maquinaria) | 0.165 | 1126.5 | 185.873 |
| mq07cce010b | h | Camión con cesta elevadora de brazo articulado de 18 m de altura máxima de trabajo y 260 kg de carga máxima. (maquinaria) | 0.022 | 1882.86 | 41.423 |
| mo041 | h | Oficial mampostero de construcción de obra civil. (mano de obra) | 0.976 | 393.7 | 384.251 |
| mo087 | h | Medio oficial mampostero de construcción de obra civil. (mano de obra) | 0.586 | 273.34 | 160.177 |
| % | % | Herramientas | 2 % | 1271.627 | 25.433 |
|  |  | Costes directos |  |  | 1297.060 |

Residuos:
- colocación: mt10hes200a; factor de residuo 0.0012682

## Recursos

**mt10hes200a** m³ Hormigón para proyectar
Datos técnicos: Coste energético 1234.800 MJ; Emisión de CO2 288.120 kg; Código LER 17 01 01; Masa del elemento 2058 kg; Volumen 1.372 m3
